# Schulzentrum Saarn - Sanierung und Anbau Sporthalle Lehnerstraße (ID 276)
Angebotsaufforderung (GAEB DA XML 3.2, DA83)
Projekt: P246
Währung: EUR
Auftraggeber: Stadt Mülheim an der Ruhr - ImmobilienSe, Hans-Böckler-Platz 5, 45468 Mülheim an der Ruhr
Ausführungsort: Sporthalle Lehnerstrasse, Lehnerstrasse 67, 45481 Mülheim an der Ruhr
Erstellt mit: 5 250826.2, NOVA AVA, 26.08.2025

## Allgemeine Entwurfs- und Baubeschreibung
Die Stadt Mülheim an der Ruhr beabsichtigt, als Eigentümerin der bestehenden 3-fach Sporthalle im Schulzentrum Saarn, diese gemäß den aktuellen bautechnischen, energetischen und brandschutztechnischen Anforderungen zu sanieren und um einen eingeschossigen Anbau zu erweitern, in dem weitere Umkleideräume und Nebenräume Platz finden sollen.

Der Campus des Schulzentrums auf der Lehnerstraße gliedert sich durch das Gebäudeensemble der Gesamtschule Saarn, des Berufskollegs und der Mensa. Die bestehende 3-fach Sporthalle bildet im südlichen Teil des Campus den Abschluss des Schulzentrums.
Die im Jahr 1982 und 1983 geplante und errichtete Sporthalle bietet auf ihrer insgesamt ca. 2.180 m2 Bruttogeschossfläche, nicht nur den Rahmen für den Schulsport, sondern ist als Versammlungsstätte (genehmigter Sonderbau), mit insgesamt ca. 400 Tribünensitzplätzen der Heimspielstandort des Hallenhockey- Bundesligisten HTC Uhlenhorst. Auch durch den deutschland- und europaweiten Erfolg des ansässigen HTC Uhlenhorst bedingt, etablierte sich der Standort und manifestierte seine überregionale Bedeutung für Sportveranstaltungen.

Die hier beschriebenen Arbeiten werden während des laufenden Schulbetriebs durchgeführt. Entsprechende Sicherheitsvorkehrungen etc. sind, sofern nicht ausgeschrieben, in den EPs mit einzukalkulieren.
Teilweise ist auf der Baustelle mit eingeschränkten Wendemöglichkeiten zu rechnen.
Alle vorhandenen, bestehenden Flucht- und Rettungswege sind zwingend frei zu halten.
Ein beschreibender Baustelleneinrichtungsplan befindet sich in den Anlagen.

Die in diesem Leistungsverzeichnis beschriebenen Leistungen betreffen vornehmlich folgende Arbeiten:

Die bestehende Sporthalle soll um einen eingeschossigen Anbau in konventioneller Massivbauweise ohne Unterkellerung errichtet werden (ca. 200 m2 BGF). Die notwendigen Beton- und Mauerwerksarbeiten sind Bestandteil der hier beschriebenen Leistungen. Ebenfalls sollen hier Erdarbeiten, sowie Dämmungs- und Abdichtungsarbeiten, Erdungsarbeiten, sowie Entwässerungsarbeiten für den Anbau angeboten werden. Die notwendigen Erdbauarbeiten am Bestandsgebäude werden im Voraus durch eine Erdbaufirma ausgeführt. Zudem werden die erdberührenden Bauteile der bestehenden Halle durch den Erdbauer freigelegt und gedämmt.

## Verkehrsflächen: Genehmigungen / Auflagen
Öffentlicher Verkehrsraum darf für die Lagerung oder Abstellung von Baumaterial, Baumaschinen, Fahrzeugen usw. nur mit Genehmigung des Ordnungsamtes in Anspruch genommen werden.
Durch Bauarbeiten verursachte Schäden an den öffentlichen Verkehrsflächen sind durch den Verursacher umgehend zu beseitigen; es ist der alte Zustand herzustellen.
Alle vorgenannten erforderlichen Genehmigungen und Maßnahmen hat der AN in eigener Verantwortung einzuholen. Die Kosten gehen zu Lasten des AN und sind in die Einheitspreise einzurechnen.

## Baustelleneinrichtungs- / freizuhaltende Flächen
Dem AN stehen für die Dauer der Bauzeit Lagerflächen im unmittelbaren Baustellenbereich lediglich im begrenztem Umfang zur Verfügung. Die Flächen werden für die Dauer der vertraglichen Bauzeit kostenlos zur Verfügung gestellt. Weitere Flächen u. a. für die Baustelleneinrichtung, Lagerplätze, Zwischendeponien etc. hat der AN eigenständig, in Absprache mit der Bauleitung / Bauüberwachung zu
beschaffen. Bei Bauzeitüberschreitungen hat der AN die dadurch eventuell anfallenden Kosten (z. B. Pachten oder dergleichen) zu tragen. Auf Anordnung des AG hat der AN bei Bauzeitüberschreitung die Flächen zu räumen. Bei unzulässigen eigenmächtigen Abweichungen durch den AN trägt dieser alle daraus resultierenden Nachteile, die der Stadt Mülheim an der Ruhr entstehen.
Nach Beendigung der Arbeiten sind die in Anspruch genommenen Flächen in ihren ursprünglichen Zustand zurück zu versetzen und dem Eigentümer zu übergeben. Kosten für weiter notwendige Arbeits- und Lagerflächen sind durch die Vertragspreise abgegolten. Für Verpackungsmaterialien, Müll, Schutt u. ä. hat der AN auf eigene Kosten entsprechende Container aufzustellen und die Entsorgungskosten zu übernehmen. Der Transport von zwischengelagerten Baumaterialien, Böden, Einbauteilen usw. zur Einbaustelle ist in die Einheits- und
Pauschalpreise einzukalkulieren.
Die für alle am Bau Beteiligten zur Verfügung stehenden bzw. freizuhaltenden Flächen sind vor Baubeginn mit dem AG in Form eines Baustelleneinrichtungsplan abzustimmen. Vom AN ist dieser 8 Tage nach Beauftragung zur Abstimmung und Freigabe vorzulegen. Der AG behält sich vor, auch diese Flächen durch andere Gewerke bis zur Erstellung der Aussenanlagen zu nutzen.
Die Zuweisung der Aufstellflächen der Container erfolgt nach Anmeldung des Platzbedarfs durch die örtliche Bauleitung. Dies gilt auch für die
Nutzung von Lagerflächen. Der Unternehmer hat innerhalb der eingezäunten Baustellenfläche seine Lagerflächen zu schützen.
Die Plätze für Personal-, Geräte- und Schuttcontainer müssen jeweils mit dem AG festgelegt werden. Bei der Aufstellung evtl. erforderlicher Tagesunterkünfte, der Wasch- und Toilettenanlagen sind die Arbeitsstättenverordnung und die dazu erlassenen Richtlinien zu
beachten. Das Aufstellen von Wohnunterkünften auf dem Baugrundstück ist nicht erlaubt.

Zum Ausführungszeitpunkt der hier beschriebenen Maßnahmen befindet sich die Schule weiterhin im Regelbetrieb. So ist im Speziellen bei Lieferung und Laden von Baumaterialien und Baustoffen auf einen verkehrssicheren Betrieb in Bezug auf die Schulnutzung acht zu geben.

Ein beschreibender Baustelleneinrichtungsplan befindet sich in den Anlagen.

## Sicherheits- und Gesundheitsschutz / Ersthelfer
Der AG setzt gemäß Baustellenverordnung einen Sicherheits- und Gesundheitsschutzkoordinator ein.
Der AN benennt nach Auftragserteilung unaufgefordert seinen verantwortlichen Bauleiter und Sicherheitsbeauftragten sowie einen ausgebildeten Ersthelfer, der auf der Baustelle eingesetzt werden muss. Es handelt sich dabei vorzugsweise um die auf der Baustelle für das
Gewerk eingesetzten Poliere oder Kolonnenführer.
Jedes Unternehmen hat für die Erstversorgung einen großen Verbandkasten "C" nach DIN 13 157 "Erste-Hilfe-Material" vorzuhalten.
Nach Aufforderung durch den Sicherheits- und Gesundheitsschutzkoordinator ist vom Unternehmer für sich und seine Nachunternehmer der "Fragebogen für Unternehmer " komplett auszufüllen und zu überreichen.

## Ökologische Baubegleitung
Um das Eintreten von Zugriffsverboten gemäß § 44 (1) BNatSchG zu verhindern, setzt der AG eine ökologische Baubegleitung (ÖBB, nachweislich faunistisch qualifiziertes Fachpersonal) zu Rückbauarbeiten, Vegetationsbeseitigungen und Baufeldräumungen ein. Ein etwaig hieraus resultierender Mehraufwand wird nicht gesondert vergütet.

## Allgemein
Stoffe und Bauteile, die der AN zu liefern hat, müssen den DIN-,
Güte-und Maßbestimmungen entsprechen und sich in ungebrauchtem Zustand befinden.
Vom AG werden grundsätzlich keine Baustoffe, Betriebsstoffe sowie Stoffe anderer Art zur Verfügung gestellt. Materialien, die vom Auftraggeber
gestellt und die der AN auf Anweisung der Bauleitung einzubauen hat,
sind im Leistungsverzeichnis mit dem Zusatz "bauseits geliefert" gekennzeichnet.
Die Diebstahl- und beschädigungssichere Aufbewahrung gelagerter bzw. zwischengelagerter Materialien und Bauteile ist Sache des AN.

## Auftragsabwicklung
Vor Beginn der Arbeiten sind sämtliche für die Durchführung der Arbeiten erforderlichen Maße und Höhen eigenverantwortlich, gemäß der Angaben der Ausführungszeichnungen, anzulegen. Erforderliche Vermessungsarbeiten sind eigenständig mit dem zuständigen Vermessungsbüro abzustimmen. Behördlichen Abnahmen sind rechtzeitig zu veranlassen.

## Abfälle / Umweltschutz
Die allgemein gültigen Vorschriften zum Schutz gegen Baulärm sind einzuhalten. Außerdem sind die Auflagen und Verwaltungsvorschriften des Immissionsschutz- und des Abfallbeseitigungsgesetzes zu beachten und einzuhalten.
Auf den Baustellen anfallende Abwässer, Abfälle und sonstige Reststoffe
sind zu sammeln, abzufahren und abfallrechtlich zulässig zu entsorgen.
Die anfallenden Abwässer aus der Sanitärentsorgung können in dieses eingeleitet werden. Über die Art und den Umfang der Entsorgungsleitungen
hat sich der AN vor Abgabe seines Angebotes zu informieren. Eine Versickerung von Abwässern ist nicht zulässig. Für die
Abwasserbeseitigung hat der AN die entsprechenden Genehmigungen bei dem zuständigen Betreiber der Anlage einzuholen. Sämtliche anfallenden
Kosten gehen zu Lasten des AN und sind in die entsprechenden Positionen des Leistungsverzeichnisses mit einzurechnen.
Der AN hat alle Arbeiten mit Geräten auszuführen, die dem neuesten Stand des Immissionsschutzgesetzes entsprechen. Die sofortige Beseitigung von Beschädigungen und Verschmutzungen beim Transport von Materialien usw. auf öffentlichen und betrieblichen Verkehrswegen ist zu gewährleisten.
Falls der Einsatz einer Kehrmaschine nicht ausreicht, ist ggf. ein Saug- und Spritzwagen einzusetzen. Die Auflagen und Verwaltungsvorschriften des Abfallbeseitigungsgesetzes sind zu beachten und strikt einzuhalten.
Der AN trägt die alleinige Verantwortung für die Beachtung aller gesetzlichen Bestimmungen, Richtlinien und Durchführungsverordnungen.

Mit Beauftragung der oben genannten Leistung sind sich Auftraggeber und Auftragnehmer einig, dass der Auftragnehmer Abfallerzeuger und Abfallbesitzer hinsichtlich der Abfälle ist und wird, die bei der Vertragserfüllung anfallen. Der Auftragnehmer organisiert selbstständig und ohne Weisung durch den Auftraggeber die ordnungsgemäße Entsorgung der angefallenen gefährlichen und nichtgefährlichen Abfälle gemäß des zur Zeit gültigen Kreislaufwirtschaftsgesetzes.
Mit der Angebotsabgabe erklärt der Auftragnehmer, dass sämtliche abfallrechtlichen
Pflichten wie auch das Nachweisverfahren übernommen werden. Eine zusätzliche Vergütung für die Übernahme der Erzeugerpflichten erfolgt nicht.

## Bautechnische Abnahmen und Kosten dieser Abnahmen
Alle für die Leistungen des AN erforderlichen bautechnischen Abnahmen sowie die Abnahmen mit den Behörden und den öffentlichen Versorgungsträgern sind vom AN eigenverantwortlich vorzubereiten und durchführen zu lassen.
Die Kosten dieser Abnahmen trägt der AN. Die Beauftragten des Bauherrn sind zu diesen Abnahmen einzuladen.

## Toleranzen
Für die Toleranzen gelten die Anforderungen gemäß DIN 18201, 18202 und 18203.

## Schlechtwetter
Erschwernisse während der Bauarbeiten durch Witterungseinflüsse sind in den Einheitspreisen zu berücksichtigen, sie werden nicht besonders vergütet. Eventuell auftretende wolkenbruchartige Regenfälle und ihre Folgen gelten als typische Gefahrenursachen im Bauwesen, die weder als höhere Gewalt noch als unabwendbarer Umstand im Sinne der VOB/B, § 7, anzusehen sind.
Alle Schäden, die durch Niederschlags- und Oberflächenwasser entstehen, sind vom AN ohne Vergütung unverzüglich zu beseitigen. Aus einer evtl. Verschlammung des Bodens kann der AN keine Mehrkosten herleiten.

## Vermessung
Alle notwendigen Vermessungsarbeiten sind in die Einheitspreise einzurechnen.

## Bauaufsichtlich notwendige Beschilderungen und Absperrungen
Beschilderungen, Hinweisschilder, Absperrungen usw. auf der Baustelle und im Baustellenumfeld sind gemäß VOB Teil der Leistung des AN und werden nicht gesondert vergütet.

## Absturzsicherungen
Provisorische Absturzsicherungen, Treppengeländer etc. sind ohne gesonderte Vergütung während der vertraglichen Ausführungsdauer herzustellen, bis zu 10 Wochen darüber hinaus instandzuhalten und zu demontieren/entsorgen.

## Ausführungsunterlagen
Vom AG zur Verfügung gestellte Unterlagen : - siehe Anlagenliste -

## Leistungen erfolgen nach:
Die Ausführung der in diesem Leistungsverzeichnis beschriebenen Leistungen erfolgt nach:
- der VOB/C in der aktuell gültigen Fassung,
- den Vorbemerkungen, den ATVs DIN 18 299, den ZTVs, - dem geltendem Baurecht und den örtlichen behördlichen Vorschriften, Satzungen und Auflagen,
- den "Allgemeinen Bedingungen der Stadt Mülheim an der Ruhr für Bauleistungen" zum Zeitpunkt der Angebotsabgabe, gemäß Anlage.
- den der Ausschreibung beigefügten Unterlagen.
- den Ausführungsunterlagen

## Normen und Richtlinien
Es gelten alle für die im Leistungsprogramm enthaltenen Leistungen zutreffenden am Tag der Abnahme geltenden Normen und Vorschriften.

## Arbeitsgeräte
Die Wahl der zum Einsatz kommenden Geräte obliegt dem AN. Er hat sich jedoch an die geltenden Richtlinien und Bestimmungen zu halten. Einrüstungen, Hilfskonstruktionen und Abstützungen sind, soweit sie
nicht ausdrücklich ausgewiesen sind, in die Einheitspreise einzukalkulieren.

## Installationen
Der AN ist verpflichtet, sich vor Beginn der Arbeiten über die im Baustellenbereich vorhandenen Leitungen, Kanäle, Dräne, Kabel usw. ausführlich zu informieren. Schäden oder Haftungsansprüche Dritter, die aus der Nichtbeachtung dieser Verpflichtung entstehen, gehen zu Lasten des AN.

## Koordination u. Baubesprechung
Die Ausführung der Arbeiten ist in enger Zusammenarbeit und Abstimmung mit den anderen am Bau beteiligten Firmen zu koordinieren und durchzuführen.
Es werden wöchentlich Baubesprechungen durchgeführt, deren Teilnahme für jeden AN verpflichtend ist. Hierzu sind die Bautagesberichte im Original der Bauleitung zu übergeben.

## Hinweis zur Bauausführung
Alle angrenzenden Bauteile sind schadensfrei zu halten!
Erforderliche Sicherungsmaßnahmen sind im Angebot zu berücksichtigen!
Sollten Leistungen die für eine vollständige, handwerklich und technisch einwandfreie Ausführung fehlen, so sind diese separat aufzuführen und anzubieten.

Zur Anlieferung und Lagerung des benötigten Materials steht nur bedingt Platz zur Verfügung. Eine Besichtigung vor Ort wird empfohlen, wobei Möglichkeiten der Materiallieferung und Lagerung zu prüfen sind.

## Projektspezifischer Hinweis
Strom und Wasser, in haushaltsüblichen Stärken / Dimensionen, werden bauseitig an mindestens einem Punkt bereit gestellt. Ggf. erforderliche, zusätzliche Anschlusspunkte sind vom AN herzustellen. Dies wird nicht gesondert vergütet.
Schuleigene WC-Anlagen werden zur Nutzung gestellt.

## Anlagenliste
Ausführungsplanung
Brandschutzkonzept
GEG-Nachweis
Flurkarte
Luftbild
Fotos
Baugrundgutachten
Unterlagen der Statik
Baustelleneinrichtungsplan

## VE23 Rohbauarbeiten
Datum: 12.11.2024

*Hinweis: Hinweis zur Baustelleneinrichtung*
Das Einrichten, Vorhalten und Abräumen der Baustelle ist gem. VOB DIN 18299 eine Nebenleistung und ist in die Einheitspreise einzukalkulieren, soweit keine Positionen vorgesehen sind.

Notwendige Hebezeuge, Gerüste etc. sind ebenfalls in die Einheitspreise zu kalkulieren und
werden nicht gesondert vergütet, soweit nicht gesondert ausgeschrieben.

*Hinweis: Gewerkespezifischer Hinweis*
Übersicht Gebäudeteile:

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
Es empfiehlt sich die Besichtigung der Örtlichkeiten. Ein Termin kann mit der Bauherrschaft vereinbart werden.

Bauseitige Leistungen:
Ein Haupt-Baustromanschluss mit ca. 100 Amp. wird bauseitig zur Verfügung gestellt. Sollten ab hier weitere Verteilungen notwendig sein, liegt dies in der Verantwortung des ANs und löst keinen zusätzlichen Vergütungsanspruch aus. Die Baustelle ist mit einem Bauzaun eingezäunt (Siehe auch Baustelleneinrichtunsplan). Ein Schuleigene WC-Anlage wird zur Nutzung zur Verfügung gestellt.

*Hinweis: Vorbemerkungen Beton- und Stahlbetonarbeiten*
1. Allgemeines
Bei den nachfolgen beschriebenen Beton- u. Stahlbetonarbeiten nach VOB C DIN 18331 erfolgt die Ausschreibung von Beton und Schalung in einer Position, soweit in den entsprechenden Positionen nicht anders angegeben.
Die Bewehrung wird gesondert vergütet, falls nicht anders angegeben.
Der Verschluss der Fugen und Transportlöcher von Halbfertigteilen, sowie auch die Kosten für Projektierung, Prüfung und Freigabe sind, soweit erforderlich, mit einzukalkulieren.
Unabhängig von der Ausschalfrist wird vorausgesetzt, dass Decken bis 30 Tage nach dem Betonieren unterstützt bleiben. Für die Herstellung der Bauteile sind auch Traggerüste
der Bemessungsklasse B nach DIN EN 12812 zu planen und auszuführen. Dies ist in die Einheitspreise
einzukalkulieren.

2. Besondere Leistungen
Es werden keine besonderen Leistungen ausgeschrieben. Diese fallen im üblichen Umfang an und sind mit einzukalkulieren.

Randschalung der Decken und die Schalung an freien Wandenden und Ecken fallen im üblichen Umfang an und sind einzukalkulieren.
Öffnungen und Aussparungen in Wänden und Decken werden < 2,5 m2 übermessen und > 2,5 m2 erfolgt eine Ausschreibung in (m2) hergestellter Öffnung einschl.
der Leibungsschalung. Das Schließen der Aussparungen wird vergütet.
Alle sichtbaren Kanten (z.B. bei Unterzügen und Wänden) sind mit Dreiecksleisten auszuführen.

Es ist einheitliches Schalungematerial zu verwenden und auf ein gleichmäßiges Schalbild zu achten.
Betonwarzen und Grate sind abzuschleifen.

*Hinweis: Vorbemerkungen Erdarbeiten Allgemein*
Baugrund / Erdarbeiten
Die Vorgaben und Hinweise aus dem Bodengutachten (Anlage) sind zu beachten.
Werden beim Aushub von der Leistungsbeschreibung abweichende Bodenverhältnisse angetroffen oder treten Umstände (Grund-/Sickerwasser) ein, durch die die vorgeschriebenen Arbeiten nicht durchgeführt werden können, ist unverzüglich die Bauleitung zu informieren.

Entsorgung Boden
Der Bodenaushub ist soweit wie möglich einer Wiederverwertung zuzuführen.
Die Verwertung hat Vorrang vor der Beseitigung.
Die jeweiligen Entsorgungsentgelte für die Beseitigung von Abfällen, die nach der Ersatzbaustoffverordnung der Zuordnung BMF1 nicht überschreiten, werden nicht gesondert vergütet und sind in die EP einzurechnen.
Klassifizierung des Bodens gem. beiliegendem Bodengutachten = BM0.
Nachweis der Verwertung: Der Nachweis über
ordnungsgemäße und schadlose Verwertung ist zu führen und durch Lieferscheine, Wiegekarten bzw. Rechnungen dem AG zu belegen.

Mengenermittlung / Aufmaß / Nivellements
Der Mengenermittlung und Abrechnung für Aushub, Einbau und Verdichtung liegen feste Massen (Volumen nach gewachsenen oder fertig verdichtetem Boden) zugrunde
sofern in den Leistungspositionen nichts anderes beschrieben ist.
Ggf. kann eine Abrechnung nach Wiegekarten o.ä. vorgenommen werden. Dies bedarf der vorherigen Vereinbarung mit der Bauherrschaft.

Sonstiges / Nebenleistung
Vor Ausführung der Arbeiten hat sich der AN über die genaue Lage von Hindernissen, wie Leitungen, Kabel,
Kanäle, Vermarkungen etc. zu informieren. Bereits vorhandenen Absteckungen, Grenzsteine,
Festpunkte, Höhenmarken etc. für Gebäude, Straßen- oder wegeführungen sind vor Arbeitsbeginn durch den AN zu sichern.

### Titel 1 Alle Gebäudeteile - Baustelleneinrichtung und vorbereitende Arbeiten

#### Abschnitt 1.1 Baustelleneinrichtung

**1.1.10 Arbeitsgerüste (2 kN/m²), fahrbar;**
*** Pauschalposition
Arbeitsgerüste (2 kN/m²) Umkleiden, fahrbar;

Fahrbare Arbeitsgerüste, Standgerüste
und Flächengerüste nach DIN 4422, aus einer
Stahlrohrkonstruktion liefern, vorhalten, aufbauen,
umbauen und abbauen.

Gerüstlagenhöhe: bis ca. 2,0 m
Verkehrslast: bis 2 kN/m²

Ausführung gem. den einschlägigen geltenden
Forderungen.

Ausreichende Anzahl für die im LV beschriebenen
Sanierungsarbeiten in den Umkleiden und Nebenräumen.

Preis pauschal, für eine ausreichende Anzahl und die Dauer der
beschriebenen Arbeiten vorhalten.
Menge: 1,000 psch

#### Abschnitt 1.2 Vorbereitende Arbeiten

**1.2.10 Lastplattendruckversuch**
Nachweis des geforderten Verformungsmoduls durch Lastplattendruckversuch in Rücksprache mit der Bauleitung führen.
Der Nachweis ist der Bauleitung durch den AN unaufgefordert zur Abnahme zu übergeben.
Menge: 2,000 Stck

### Titel 2 Gebäudeteile 1 bis 3 "Bestand"

#### Abschnitt 2.1 Erdbauarbeiten und Entwässerung

**2.1.10 Bodenaustausch (neue Außentreppe)**
Im Bereich der Gründung ist der bestehende Boden ein Höhe von 30 cm
auszuheben. Das ausgehobene Erdreich geht in das Eigentum des AN über
und ist fachgerecht zu entsorgen.
Anstelle des ausgehobenen Materials ist  hier als Gründungsboden 30 cm
Schotter 0/32 gemäß den Angaben der Statik einzubringen.
Der Schotter ist im Randbereich unter 45 ° abzutreppen.

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Menge: 12,000 m2

**2.1.20 Planum (neue Aussentreppe)**
Planum des Baufeldes herstellen, zulässige Abweichung von der Sollhöhe + / - 2cm
Menge: 10,000 m2

**2.1.30 Verfüllen der Baugrube mit zu lieferndem Füllmaterial (neue Aussentreppe)**
Lieferung von geeignetem Füllmaterial für die Arbeitsräume lagenweise einbringen und verdichten.

Einbau gemäß Bodengutachten
verdichtungsfähiger Sand der Bodengruppe SI bzw. SW.
Der geeignete Füllboden ist qualifiziert lagenweise (d ≤ 0,30 m) einzubauen
auf 100 % der einfachen Proctordichte verdichtet werden.

Abrechnungseinheit: m3 verfüllter Boden, nach vorherig durch den AN und in Begleitung durch die örtliche
Bauüberwachung anzustellendem Aufmaß.
Menge: 20,000 m3

**2.1.40 Erstellen Leitungsgraben, bis 125 cm Tiefe**
Graben für Entwässerungsleitungen DN 150 bis ca. 125 cm Tiefe in notwendiger Breite herstellen, Material seitlich lagern und nach Verlegung der Rohre und Leitungen wieder lagenweise andecken und verdichten.
Das verlegen der Entwässerungsleitung ist nicht Bestandteil dieser Position und wird gesondert vergütet.
Menge: 40,000 lfdm

**2.1.50 Erstellen Leitungsgraben, bis 250 cm Tiefe**
Graben für Entwässerungsleitungen DN 150 bis ca. 300 cm Tiefe in notwendiger Breite herstellen, Material seitlich lagern und nach Verlegung der Rohre und Leitungen wieder lagenweise andecken und verdichten.
Das verlegen der Entwässerungsleitung ist nicht Bestandteil dieser Position und wird gesondert vergütet.
Mit einzukalkulieren ist hier das Herstellen der notwendigen Böschung.
Menge: 60,000 lfdm

**2.1.60 RW-Entwässerung KG200 DN150**
aus Polypropylen (PP-MD) gemäß DIN EN 14758, mit Gütezeichen und Prüfzeichen, mit angeformten Steckmuffen, einschl. Dichtung, liefern und im Gefälle höhen- und fluchtgerecht in Gräben, nach DIN EN 1610 und den Verlegerichtlinien des Herstellers verlegen, einschl. vorhalten des Gleitmittels, Reinigers, Klebers und aller Werkzeuge.
Einschl. aller Zuschläge für Form- und Verbindungs- stücke wie Überschieb- und Doppelmuffen etc., sowie aller Erdarbeiten (hier: Füllsand -> Herstellung Gefälle)).
Bögen, Abzweige und Reduzierungen siehe gesonderte Positionen.
Alle Grundleitungsanschlüsse sind während der gesamten Bauphase mit Verschlußstopfen verschlossen zu halten. Sie sind für die Montage der Falleitungen freizulegen
und für den einwandfreien Anschluß herzurichten.
Zum Leistungsumfang gehört ebenfalls ein notwendiges nachrichten der Grundleitungsanschlüsse einschl. Fixieren der Leitungen bei den Verfüll- bzw. Betonierarbeiten.
Menge: 60,000 lfdm

**2.1.70 Bögen**
Bögen zu Rohrleitung aus Position 02.01.060.
Hier: Bögen von 15° bis 45°
Menge: 25,000 Stck

**2.1.80 Abzweige**
Abzweige zu Rohrleitungen aus Position 02.01.060.
Hier: Abzweige 45°, inklusive notwendiger Sopfen etc. für bauzeitlichen
Verschluss der Leitungen.
Menge: 10,000 Stck

#### Abschnitt 2.2 Entwässerungsarbeiten TGA

*Hinweis: Grundleitungen Bodenplatte*
Verlegung nach
DIN EN 14758 Kunststoff-Rohrleitungssysteme für erdverlegte
drucklose Abwasserkanäle und -leitungen PP-MD,
Anforderungen an Rohre, Formstücke und das
Rohrleitungssystem
Verlegerichtlinien des Herstellers
Verlegesand ist mit einzukalkulieren

**2.2.10 Neuanschluss an Bestandsgrundleitung DN 100**
Herstellen eines Neuanschlusses an eine bestehende
Grundleitung aus PVC-KG DN 100 mittels Formstück (Abzweig
DN 100). Der Anschluss erfolgt unterhalb der Bodenplatte in
einer Tiefe von bis zu 1,5 m.
Die Leistung umfasst:
· Freilegen der Bestandsleitung;
· Einbau eines Abzweigs DN 100 als Formstück;
· Anbindung des neuen Anschlusses mit KG PP-MD Rohr DN
100;
· Fachgerechte Abdichtung und Sicherstellung der Dichtheit
· Wiederverfüllung und Verdichtung des Arbeitsraums mit
geeignetem Material in Schichten gemäß DIN-Vorgaben
Bodenverhältnisse unbekannt, eventuell notwendige
Bodenverbesserungen oder zusätzliche Maßnahmen sind
gesondert zu beauftragen.
Menge: 18,000 Stck

**2.2.20 Neuanschluss an Bestandsgrundleitung DN 125**
Herstellen eines Neuanschlusses an eine bestehende
Grundleitung aus PVC-KG DN 125mittels Formstück (Abzweig
DN 125/ Abgang DN100). Der Anschluss erfolgt unterhalb der
Bodenplatte in einer Tiefe von bis zu 1,5 m.
Die Leistung umfasst:
· Freilegen der Bestandsleitung;
· Einbau eines Abzweigs DN 125/Abgang DN100 45°/87° als
Formstück;
· Anbindung des neuen Anschlusses mit KG PP-MD Rohr DN
100;
· Fachgerechte Abdichtung und Sicherstellung der Dichtheit
· Wiederverfüllung und Verdichtung des Arbeitsraums mit
geeignetem Material in Schichten gemäß DIN-Vorgaben
Bodenverhältnisse unbekannt, eventuell notwendige
Bodenverbesserungen oder zusätzliche Maßnahmen sind
gesondert zu beauftragen.
Menge: 8,000 Stck

**2.2.30 Fachgerechtes Verschließen stillgelegter Anschlüsse an Bestandsgrundleitung DN 100**
Verschließen und Abdichten nicht mehr benötigter Anschlüsse
an einer bestehenden PVC-KG Grundleitung DN 100. Die
Leitung bleibt während der Arbeiten in Betrieb, daher ist
sicherzustellen, dass das Verschließen keine Verstopfungen
verursacht und der ungehinderte Abfluss weiterhin
gewährleistet ist.
Die Leistung umfasst:
Lokalisieren und Freilegen der außer Betrieb genommenen
Anschlüsse
Fachgerechtes Verschließen und Abdichten mit geeigneten
Materialien
Prüfung der Dichtheit der Verschlussstellen
Wiederverfüllung und Verdichtung des Arbeitsraums mit
geeignetem Material in Schichten gemäß DIN-Vorgaben
Bodenverhältnisse unbekannt, eventuell notwendige
Bodenverbesserungen oder zusätzliche Maßnahmen sind
gesondert zu beauftragen.
Menge: 46,000 Stck

**2.2.40 Fachgerechtes Verschließen stillgelegter Anschlüsse an Bestandsgrundleitung DN 125**
Verschließen und Abdichten nicht mehr benötigter Anschlüsse
an einer bestehenden PVC-KG Grundleitung DN 125. Die
Leitung bleibt während der Arbeiten in Betrieb, daher ist
sicherzustellen, dass das Verschließen keine Verstopfungen
verursacht und der ungehinderte Abfluss weiterhin
gewährleistet ist.
Die Leistung umfasst:
Lokalisieren und Freilegen der außer Betrieb genommenen
Anschlüsse
Fachgerechtes Verschließen und Abdichten mit geeigneten
Materialien
Prüfung der Dichtheit der Verschlussstellen
Wiederverfüllung und Verdichtung des Arbeitsraums mit
geeignetem Material in Schichten gemäß DIN-Vorgaben
Bodenverhältnisse unbekannt, eventuell notwendige
Bodenverbesserungen oder zusätzliche Maßnahmen sind
gesondert zu beauftragen.
Menge: 5,000 Stck

**2.2.50 Manschettendlchtung, DN 100-150 mm**
Manschettendichtung DN 100-150 mm aus rostfreien
Stahlbändem liefern und einbauen. einzurechnen ist der
Trennschnitt (Nassschnitt) am vorhandenen Rohr.
Menge: 1,000 Stck

**2.2.60 Verbindung DN100-150 mm, PP-PVC/Guß, Zulage**
Verbindung als Zulage herstellen.
von PP-Rohren mit PVC, Steinzeug oder Guß DN 100-150
mm.
mit Trennschnitt und Übergangsring (Ü-Ring), einschl.
Übergangs- und Reduzierstücke,
einschl. aller Dicht- und Nebenarbeiten.
Menge: 3,000 Stck

**2.2.70 SW KG-Rohrleitung, PP-MD, 110 mm**
Schmutzwasser - Kunststoffgrundleitungs (KG)-Rohrleitung mit
Muffe und Dichtung. Alle Öffnungen während der Bauzeit dicht
verschließen.
Hochlast-Vollwandrohre aus füllstofffreiem Polypropylen
(PP-MD: mit hochwertig veredelten Verstärkungsstoffen) nach
DIN EN 14758-1 mit werkseitig eingelegtem
Dreifach-Dichtsystem aus SBR nach DIN EN 681-1.
Ringsteifigkeit gemäß DIN EN ISO 9969 >10kN /m²
.
Alle Formteile haben eine Ringsteifigkeit, die gemäß der EN
ISO 13967 deutlich über 16 kN/m² liegt.
Als drucklose Anwendung höchste Dichtsicherheit: bis 13 bar
und 0,9 bar Vakuum gemäß EN ISO 13259 geprüft.
Verlegung in Wasserschutzzone II und III gemäß DWA-A-142
zulässig.
Chemische Beständigkeit im Bereich pH 1 bis pH 13.
Einsetzbar:
- im Schwerlastbereich SLW 60
- in JGS- und LAU-Anlagen gemäß Z-40.23-577 in Verbindung
mit dem IP-plus-Schweißring der Fa. Sabug GmbH. Laut
Zulassung ist das System einsetzbar in JGS-Anlagen (Jauche,
Gülle, Silagesickersäfte) sowie als Ablaufleitungen von
Ableitflächen in Anlagen zum Lagern, Abfüllen und
Umschlagen (LAU-Anlagen) wassergefährdender Flüssigkeiten.
- als Kabelschutzleitung gemäß DIN 16878
Durchmesser : 110 mm / DN 100
Einbauort : Schmutzwasser -
Grundleitungen im Erdreich
unter der BoPla

Produkt '..........................................' vom Bieter einzutragen
Menge: 74,000 lfdm

**2.2.80 SW KG-Bogen, PP-MD, 87° , 110 mm**
Schmutzwasser- Kunststoffgrundleitungs-KG-Bogen mit Muffe
und Dichtung für vorgenanntes Rohr. Alle Öffnungen während
der Bauzeit dicht verschließen.
Durchmesser : 110 mm / DN 100
Winkel : 87 Grad
Einbauort : unter der Bodenplatte

Produkt '..........................................' vom Bieter einzutragen
Menge: 22,000 Stck

**2.2.90 SW KG-Bogen, PP-MD, 45° , 110 mm**
Schmutzwasser- Kunststoffgrundleitungs-KG-Bogen mit Muffe
und Dichtung für vorgenanntes Rohr. Alle Öffnungen während
der Bauzeit dicht verschließen.
Durchmesser : 110 mm / DN 100
Winkel : 45 Grad
Menge: 12,000 Stck

**2.2.100 SW KG-Abzweig, PP-MD, 45° , 110/110 mm**
Schmutzwasser- Kunststoffgrundleitungs-KG-Abzweig mit
Muffe und Dichtung für vorgenanntes Rohr. Alle Öffnungen
während der Bauzeit dicht verschließen.
Winkel : 45 Grad
Durchmesser Abgang : 110 mm / DN 100
: 110 mm / DN 100
Menge: 13,000 Stck

**2.2.110 SW KG-Abzweig, PP-MD, 45° , 125/110 mm**
Schmutzwasser- Kunststoffgrundleitungs-KG-Abzweig und
Reduzierung mit Muffe und Dichtung für vorgenanntes Rohr.
Alle Öffnungen während der Bauzeit dicht verschließen.
Winkel : 45 Grad
Durchmesser Abgang : 125 mm / DN 125
: 110 mm / DN 110

Produkt '..........................................' vom Bieter einzutragen
Menge: 8,000 Stck

**2.2.120 Beton für Unterfangung/Ummantelung C 12/15**
Beton für Unterfangungen bzw. Ummantelungen
im Leitungsgraben aus unbewehrtem Beton C 12/15 als
Bettung für die Leitungen
Menge: 4,600 m3

**2.2.130 Füllkies in Gräben und Baugruben einbauen**
Boden einbauen in Baugruben
profilgerecht, mit vom AN zu liefernden Füllkies
0/63 mm, einschl. steinfreies Material (Sand 0/22 mm)
für den Bereich von Ent- und Versorgungsleitungen,
verdichten, Verdichtungsgrad DPr mind. 100%.
Menge: 12,000 m3

**2.2.140 Dichtigkeitsprüfung der gesamten Leitungen in Teilabschnitten.**
*** Pauschalposition
Dichtigkeitsprüfung der gesamten Abwasserleitungen einschl.
Teilabdrücken sowie Spülen der Leitungen nach erfolgter
Montage (gem.DIN 1986-30 u. DIN EN 1610) nach Angaben
der Bauleitung, einschl.
Erstellung eines Druckprotokolls für das Rohrnetz und den
dazugehörigen Formteilen
Menge: 1,000 psch

**2.2.150 Kanalbefahrung und Dokumentation der Neuanschlüsse**
Durchführung einer Kanalbefahrung zur Überprüfung des
Zustands und der Funktionsfähigkeit eines bestehenden
Kanalsystems nach Anschluss der neuverlegten Leitungen. Die
Befahrung erfolgt mit geeignetem Befahrungsgerät (z. B.
fahrbare Kamera) und umfasst eine vollständige Inspektion des
Kanalsystems.
Leistungsumfang:
· Vor-Ort-Befahrung des Kanalsystems mit geeigneter
Technik (z. B. Kamerabefahrung, Robotertechnik)
· Überprüfung auf Risse, Ablagerungen, Verstopfungen oder
andere Schäden
· Erfassung und Dokumentation des Zustands in Form von
Videoaufzeichnungen und Protokollen
· Erstellung eines detaillierten Inspektionsberichts mit
Zustandseinschätzungen und möglichen
Sanierungsbedarfen
· Bereitstellung einer digitalen Kopie der
Videoaufzeichnungen und des Berichts in einem gängigen
Format
· Darstellung der Lage in einem bauseits zur verfügung
gestellten Plan
Besondere Hinweise:
Es ist sicherzustellen, dass alle relevanten Kanäle und
Zugänge für die Befahrung freigegeben und zugänglich sind.
Eventuelle Behinderungen im Kanalverlauf, wie z. B.
Verstopfungen oder Rückstaus, sind vor der Befahrung zu
beseitigen.
Der Auftragnehmer sorgt für die Einhaltung aller
Sicherheitsvorschriften und relevanten Normen während der
Befahrung.
Abrechnung erfolgt nach Länge des befahrenen Kanalsystems
(pro Meter).
Die notwendigen Aufbauarbeiten sind in den einzelnen Längen
mit einzukalkulieren.
Menge: 175,000 lfdm

**2.2.160 Abtransport von Bauschutt**
Abtransport von Bauschutt
besstehend aus Beton/Fliesen/Bewehrung/Sand/
alte Rohre/Mauerwerk usw.
inkl. Entsorgungskosten
Menge: 12,650 m3

**2.2.170 Stemmarbeiten Bodenplatte**
Ausführen von Stemmarbeiten an einer bestehenden
Betonbodenplatte zur Freilegung von Grundleitungen. Die
Arbeiten erfolgen mit einem schweren Stemmhammer (ca. 25
kg). Grundleitungen können bis zu einer Tiefe von 1,5m liegen
Leistungsumfang:
· Abtrag der Betonbodenplatte mit geeignetem Gerät
(schwerer Stemmhammer ca. 25 kg)
· Sicherstellung eines kontrollierten Rückbaus ohne
Beschädigung angrenzender Bauteile oder Leitungen
· Absicherung der Arbeitsstelle gemäß
Arbeitsschutzvorgaben
· Entsorgung des anfallenden Bauschutts nach geltenden
Vorschriften
· Reinigung der Arbeitsstelle nach Abschluss der Arbeiten
Besondere Hinweise:
Die genaue Lage der Grundleitungen ist vor Beginn der
Arbeiten zu prüfen.
Falls erforderlich, sind provisorische Abstützungen oder
Schutzmaßnahmen vorzusehen.
Die Arbeiten sind in Abstimmung mit anderen Gewerken
durchzuführen, um die Betriebsfähigkeit der verbleibenden
Leitungen sicherzustellen.
Menge: 23,000 m2

**2.2.180 Stemmarbeiten an Mauerwerk**
Ausführen von Stemmarbeiten an bestehendem Mauerwerk
unter Einsatz eines mittelschweren Stemmhammers (ca. 15
kg).
Leistungsumfang:
Abtrag von Mauerwerk mit geeignetem Gerät (mittelschwerer
Stemmhammer ca. 15 kg)
· Sicherstellung eines kontrollierten Rückbaus ohne
Beschädigung angrenzender Bauteile
· Absicherung der Arbeitsstelle gemäß
Arbeitsschutzvorgaben
· Entsorgung des anfallenden Bauschutts nach geltenden
Vorschriften
· Reinigung der Arbeitsstelle nach Abschluss der Arbeiten
Besondere Hinweise:
Vor Beginn der Arbeiten ist die Tragfähigkeit und mögliche
Statikrelevanz des Mauerwerks zu prüfen.
Falls erforderlich, sind provisorische Abstützungen oder
Schutzmaßnahmen vorzusehen.
Die Arbeiten sind in Abstimmung mit anderen Gewerken
durchzuführen.
Menge: 7,900 m2

**2.2.190 Betonschnitt bis 25cm**
Schneiden einer bestehenden Betonbodenplatte bis zu einer
Stärke von 25 cm mittels geeignetem Schneidverfahren. Der
Schnitt erfolgt als Nassschnitt, um Staubentwicklung zu
minimieren.
Leistungsumfang:
· Bereitstellung und Anwendung eines geeigneten
Trennmittels
· Durchführung der Schneidarbeiten unter Berücksichtigung
der bestehenden Bausubstanz
· Sicherstellung eines präzisen und sauberen Schnittverlaufs
· Entsorgung des anfallenden Schneidschlamms nach
geltenden Vorschriften
· Reinigung der Arbeitsstelle nach Abschluss der Arbeiten
Besondere Hinweise:
Der Auftragnehmer hat vor Beginn der Arbeiten die Lage
eventueller Bewehrungen oder Einbauten zu prüfen.
Schäden an angrenzenden Bauteilen sind zu vermeiden.
Maßnahmen zur Arbeitssicherheit und zum Schutz
angrenzender Nutzungsbereiche sind einzuhalten.
Menge: 112,500 m2

**2.2.200 Bodeneinlauf herstellen (neue Außentreppe)**
*** Pauschalposition
Herstellen eines Bodeneinlauf in der Bodenplatte der zu
errichtenden Außentreppe im Zuge der Erdarbeiten zur Gründung dieser.
 Die Leistung versteht sich inklusive der notwendigen Erdarbeiten (Sandbettung etc.)
zur Einbrungung der ebenfalls zu liefernden DN125 KG Grundleitung, sowie dem
Anschluss dieser (inklusive aller notwendigen Flansche, Dichtungen etc.) an die zu verlegenden Grundleitungen der Dachentwässerung.
Für die Kalkulation ist von einer gesamten Rohrlänge von ca. 200 cm auszugehen.
Menge: 1,000 psch

#### Abschnitt 2.3 Fundamente und Gründungen

**2.3.10 Stemmarbeiten Bestandsfundamente (neue Aussentreppe)**
*** Pauschalposition
Die Bodenplatte der neuen Aussentreppe ist gemäß Angaben der Statik auf das Bestandsfundament im Anschlussbereich aufzulegen. Auf Grund der unterschiedlichen Höhensituationen der Rohbauteile werden hier Stemmarbeiten am Stahlbeton-Bestandsfundament notwendig um ein entsprechendes Auflager zu schaffen. Das bestehende Stahlbeton-Fundament ist in gesamter Länge des Anbaus (ca. 5 m) um ca. 18 cm abzutragen. Diese Position versteht sich als Pauschalposition. Die Arbeiten sind als "fix und fertige" Leistung anzubieten. Inklusive aller hierzu notwendigen Maschineneinsätze, sowie Lohn- und Lohnnebenkosten. Dass Abbruchmaterial geht in das Eigentum des AN über und ist fachgerecht zu entsorgen. Die Entsorgungskosten sind mit in den EP zu kalkulieren.
Die Bestandsbewehrung ist nach Angaben der Statik bei den Stemmarbeiten zu erhalten.

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Menge: 1,000 psch

**2.3.20 Ortbeton Sauberkeitsschicht C12/15, 5 cm (neue Aussentreppe)**
liefern und einbringen einer Sauberkeitsschicht,
aus unbewehrtem Normalbeton DIN 1045, Sauberkeitsschicht als Magerbeton
C12/15, Dicke 5 cm.
Ausführung: Unter Bodenplatte der Außentrappe
Menge: 0,500 m3
Leistungsbereiche: 013
DIN 276/2008-12: 322

**2.3.30 Randschalung Bodenplatte (neue Aussentreppe)**
Seitliche Schalung der Bodenplatte als rauhe
 Stellbrettschalung liefern und einbauen.
Die Schalung ist nach dem Betoniervorgang wieder auszubauen.
 hier: Bodenplatte h = 20 cm
Menge: 2,000 lfdm

**2.3.40 Bodenplatte betonieren (Statik-Pos E10.N2) (neue Aussentreppe)**
Beton für die Fundamentplatte, (d = 15 cm) nach DIN 1045 liefern, einbringen und verdichten. Schalung und Bewehrung sind gesondert erfasst.

C25/30 (Ortbetondecke) h = 15,0 cm
Expositionsklassen Sohlplatte oben XC2, XF1, WF
Expositionsklassen Sohlplatte unten XC2, XF1, WF
Betondeckungen oben cmin = 15 mm, ∆cDev = 10 mm cnom = 25 mm
Betondeckungen unten cmin = 20 mm, ∆cDev = 15 mm cnom = 35 mm

Statik Position: E10.N2
Menge: 10,000 m2

**2.3.50 Herstelen Ortbetontreppe (neue Aussentreppe)**
Herstellen Ortbetontreppe als gerade Treppe aus Stahlbeton C25/30 XC1, mit Treppenfuß, Tragplatte mit aufgesetzten Stufen und Auflagerkonsole, inkl. aller Schalungs- und Nebenarbeiten.

Stahlbeton Eigenschaften nach DIN EN 206-1/ DIN 1045-2
Mindestdruckfestigkeitsklasse C25/30 (LP)
Expositionsklasse oben XC4, XD1, XF2, WF
Expositionsklasse unten XC2, XF1, WF
Steigungsverhältnis: 6 Stg., ca. 16/29 cm
Tragplatte: ca. 20 cm
Laufbreite: 1,71 m
Gesamthöhe ca. 0,92 m
Unterseite: schräg verlaufend
Oberseite: Betonsichtig, aufgerauht
Wangen: schalungsglatt
Kanten: gebrochen 5/5 mm
Einbauort: außen, neuer Rettungsweg West-Seite Sporthalle

Bewehrung in gesonderter Position

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Menge: 1,000 Stck

**2.3.60 Verfüllen Treppenhohlraum mit Magerbeton (neue Aussentreppe)**
Verfüllen des Hohlraums zwischen der Treppe, den Stützwänden
und der Bodenplatte mit Magerbeton C12/15.

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Menge: 1,000 m3

**2.3.70 Anschluss Bodenplatte an Bestand (neue Aussentreppe)**
Anschluss der Bodenplatte an bestehendes Fundament / an bestehenden Sohlenbankette,
gemäß Angaben der Statik.
Hier: Anschluss mit Hilti HIT HY 200
2 ø 8 L=70cm

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
Das Abbrechen der Bestandsfundamente bis UK Bodenplatte ist Bestandteil der Leistung aus Position 03.04.010.
Das Abbiegen der Bestandsbewehrung bis auf die Oberlage der Bewehrung der neuen Bodenplatte ist Bestandteil dieser Position.
Menge: 5,000 lfdm

**2.3.80 Fugendichtband (neue Aussentreppe)**
Lieferung und fachgerechter Einbau eines Fugendichtbands im Anschlussbereich der neuen Bodenplatte an
den Bestand.
Als außenliegendes Arbeitsfugenband in Breite 240 mm
Produkt der Planung: KRASOflex® Fugenband AA 240 oder gleichwertig.

Produkt '..........................................' vom Bieter einzutragen
Menge: 5,000 lfdm

#### Abschnitt 2.4 Wände und Stützen

**2.4.10 Schalung Ortbetonwände (neue Aussentreppe)**
Schalung für Gelände-Stützwände an der
neuen Außentreppe als rauhe
 Stellbrettschalung liefern und einbauen.
Die Schalung ist nach dem Betoniervorgang wieder auszubauen.
Höhe der Wände: 2,66 m
Länge Wand 1: 4,97
Länge Wand 2: 1,90
Menge: 38,000 m2

**2.4.20 Ortbetonwände betonieren (Statik-Pos. E10.N2) (neue Aussentreppe)**
Beton für die Ortbetonwände, (d = 20 cm) nach DIN 1045 liefern, einbringen und verdichten. Schalung und Bewehrung sind gesondert erfasst.

Beton: C25/30 (LP)
Expositionsklassen Luftberührt: XC4, XD1, XF2, WF
Expositionsklassen Erdberührt: XC4, XF1, WF

Statik Position: E10.N2
Menge: 5,000 m3

**2.4.30 Innen-Mauerwerk, Kalksandstein d = 17,5 cm**
Herstellen eines Kalksandstein-Innenmauerwerks.
Steinart und Mörtelgruppe: KS 12-1.8 / M10
Wanddicke: 17,5 cm,
Wandhöhe: bis ca. 3,15 m
Zu verwendendes Steinformat: 3DF
Aufstandfläche: Stahlbetonsohle des Bestands
Einbauort: Erdgeschoss
Verwendung: Innenwand
Stoßfugen: verklebt
Menge: 80,000 m2

**2.4.40 Zulage: Anschluss an MW-Ende Bestand**
Zulage zu Position 02.04.030.
Hier: Anschluss an ein stumpfes Wandende einer bestehenden 17,5 cm KS-Wand.
Der Anschluss ist hier so herzustellen, dass ein kraftschlüssiger Verbund zwischen
dem bestehenden und dem neu zu errichtendem Mauerwerk entsteht (Verzahnung).
Die halben Steine des stumpf abschliessenden Mauerwerks sind zu entfernen, so
dass hier der Anschluss mit der notwendigen Verzahnung ausgeführt werden kann.
Zudem ist in jeder dritten Fuge ein Mauerwerksanker auszuführen. Diese sind
mit in den Einheitspreis zu kalkulieren.
Menge: 20,000 lfdm

**2.4.50 Zulage: Anschluss an Stb.-Außenwand**
Zulage zu Position 02.04.030.
Hier: Mauerwerkswand 17,5 cm aus Position 02.04.030 an Stahlbetonwand wie folgt anschliessent:
Vertikaler Anschluss von Mauerwerk an Stahlbeton, beweglich, Maueranker aus Edelstahl, mit Verdübelung in Betonwand, in jeder Schicht gem. Zulassung
Beweglicher Anschluss von KS-Mauerwerk an Stahlbeton.
Geeignete, bewegliche Maueranker (z.B. Edelstahl-Federanker) im Mauerwerk in jeder Lagerfuge bzw. nach konstruktiven Erfordernissen einlegen.
Mineralfaserplatte (Schmelzpunkttemperatur ≥ 1000°C, Rohdichte ≥ 30 kg/m³) ca. 10 mm dick, in die Anschlussfuge einlegen, beidseitige Lagesicherung durch Dichtstoff (ohne Brandschutzanforderung), Maueranker durchstoßen.
Menge: 20,000 lfdm

#### Abschnitt 2.5 Bewehrung

**2.5.10 Betonstabstahl DIN 488, BSt 500/550 S**
Betonstabstahl DIN 488, BSt 500/550 SA, alle Durchmesser,
alle Längen, liefern, schneiden, biegen und verlegen.
Menge: 400,000 kg

**2.5.20 Betonstahlmatten DIN 488 BSt 500/550 M**
Betonstahlmatten DIN 488 BSt 500/550 M, als Lagermatten,
liefern, schneiden, biegen und verlegen.
Menge: 520,000 kg

#### Abschnitt 2.6 Öffnungen herstellen, ändern. und schliessen

**2.6.10 Öffnung zumauern in bestehender Außenwand, 3,83 x 3,30**
Bestehende Wandöffnung zumauern
Steinart und Mörtelgruppe KS 12-1.8 /10
Wanddicke: 24 cm
Höhe der zu schliessenden Fensteröffnung: ca. 3,03 m
Länge der zu schliessenden Fensteröffnung: ca. 3,83 m
Seitliche Anschlüsse: bestehende Stb.-Außenwand
Unterer Anschluss: bestehende Stb.-Bodenplatte
Oberer Anschluss: bestehendes Trapezblech
Einbauort: Gebäudeteil 2
zwischen Achse 3 und 4
Menge: 13,000 m2

**2.6.20 Türöffnung Anlegen in zu erstellender Ausmauerung, 2,00 x 2,59**
Herstellen von Türöffnung im Zuge der Mauerwerksarbeiten
der Position 02.06.010, inklusive Lieferung und fachgerechtem Einbau von 1 x HEA 100
gemäß Statik-Position 110 als Sturz.
Höhe der anzulegenden Öffnung: 2,59 m ab OKRD + Höhe für HEA 100
Breite der anzulegenden Öffnung: 2,00 m
Stärke des Mauerwerks: 24 cm
Einbauort: Ausmauerung aus Position 02.06.010
Menge: 1,000 Stck

**2.6.30 Brüstung herstellen in bestehender Türöffnung Außenwand**
Brüstung in bestehender Türöffnung herstellen.
Steinart und Mörtelgruppe KS 12-1.8 /10
Wanddicke: 24 cm
Höhe der herzustellenden Brüstung: ca. 1,085 cm ab OKRD
Breite der herzustellenden Brüstung: ca. 2,00 m
Seitliche Anschlüsse: bestehende Stb.-Außenwand
Unterer Anschluss: bestehende Stb.-Bodenplatte
Einbauort: Gebäudeteil 2
zwischen Achse 4 und 5
Menge: 1,000 Stck

**2.6.40 Breite bestehender Türöffnung in AW vergrößern**
Vergrößern der Breite einer bestehenden Außen-Türöffnung,
inklusive des Abbruchs der bestehenden Stahlbetonwand
und inklusive Lieferung und fachgerechtem Einbau von 1 x HEA 100
gemäß Statik-Position 110 als Sturz.
Die abzubrechende Außenwand ist vor Abbruch sauber durch Schnitte von der übrigen
Stahlbetonwand zu trennen.
Höhe der abzubrechenden Wand: ca. 2,59 m
Breite der abzubrechenden Wand: ca. 15 cm
Stärke der abzubrechenden Wand: ca. 25 cm
Das Abbruchmaterial geht in das Eigentum des AN über und ist fachgerecht zu entsorgen.
Breite der anzulegenden Öffnung: 1,35 m
Einbauort: Gebäudeteil 2
zwischen Achse 5 und 6
Menge: 1,000 Stck

**2.6.50 Türöffnung in best. AW anlegen, 2,40 x 2,59**
Herstellen einer Türöffnung in bestehender Stb.-Außenwand,
inklusive Lieferung und fachrechtem Einbau von 1 x HEA 100,
gemäß Statik-Position 110 als Sturz.
Das Abbruchmaterial ist vor Abbruch durch Schnitte sauber
von der übrigen Stahlbetonwand zu trennen.
Breite der herzustellenden Öffnung: 2,40 m
Höhe der herzustellenden Öffnung: 2,59 m ab OKRD + Höhe für HEA 100
Stärke der abzurechenden Stahlbetonwand: ca. 25 cm
Das Abbruchmaterial geht in das Eigentum des AN über und ist fachgerecht zu entsorgen.
Einbauort: Gebäudeteil 2
zwischen Achse 5 und 6
Menge: 1,000 Stck

**2.6.60 Fensteröffnung zumauern in bestehender Außenwand, 7,65 x 0,92**
Bestehende Fensteröffnung zumauern
Steinart und Mörtelgruppe KS 12-1.8 /10
Wanddicke: 24 cm
Höhe der zu schliessenden Fensteröffnung: ca. 92 cm
Länge der zu schliessenden Fensteröffnung: ca. 7,65 m
Seitliche Anschlüsse: bestehende Stb.-Außenwand
Unterer Anschluss: bestehende Stb.-Außenwand
Oberer Anschluss: bestehende Stb.-Außenwand
Einbauort: Gebäudeteil 2
zwischen Achse 6 und 7
Menge: 8,000 m2

**2.6.70 Türöffnung Anlegen in zu erstellender Ausmauerung, 1,20 x 2,59**
Herstellen von Türöffnung im Zuge der Mauerwerksarbeiten
der Position 02.06.060, inklusive Abbruch bestehender Stahlbetonbrüstung und
inklusive Lieferung und fachgerechtem Einbau von 1 x HEA 100
gemäß Statik-Position 110 als Sturz.
Die Brüstung ist vor Abbruch sauber durch Schnitte von der übrigen
Stahlbetonwand zu trennen.
Höhe der abzubrechenden Brüstung: ca. 3,25 m
Breite der abzubrechenden Brüstung: ca. 1,20 m
Stärke der abzubrechenden Brüstung: ca. 25 cm
Das Abbruchmaterial geht in das Eigentum des AN über und ist fachgerecht zu entsorgen.
Höhe der anzulegenden Öffnung: 2,59 m ab OKRD
Breite der anzulegenden Öffnung: 1,20 m
Stärke des Mauerwerks: 24 cm
Einbauort: Ausmauerung aus Position 02.06.060
Menge: 1,000 Stck

**2.6.80 Höhe und Breite bestehende Türöffnung in IW vergrößern**
Höhe und Breite einer bestehenden Türöffnung vergößern,
inklusive des Abbruchs des bestehenden KS.-Struzbereichs und Leibungsbereichs mit Stahlbetonsturz der
bestehenden Innenwand und inklusive Lieferung und fachgerechtem Einbau von 1 x HEA 100
gemäß Statik-Position 110 als Sturz.
Die abzubrechende Innenwand ist vor Abbruch sauber durch Schnitte von der übrigen
Innenwand zu trennen.
Höhe des abzubrechenden Sturzbereichs: ca. 50 cm + Höhe für HEA 100
Breite des abzubrechenden Sturzbereiches: ca. 1,35 m
Breite des abzubrechenden Laibungsbereichs: ca. 35 cm (zweiseitig)
Höhe des abzubrechenden Laibungsbereiches ca. 2,59 m ab OKRD + Höhe für HEA 100
Stärke der abzubrechenden Bereiche: ca. 25 cm
Das Abbruchmaterial geht und as Eigentum des AN über und ist fachgerecht zu entsorgen.
Einbauort: Gebäudeteil 2
zwischen Achse 5 und 6
Menge: 1,000 Stck

**2.6.90 Toröffnung herstellen in bestehender IW, 2,82 x 2,65**
Herstellen einer Toröffnung in bestehender KS-Innenwand,
inklusive Lieferung und fachgerechtem Einbau von 1 x HEA 100,
gemäß Statik-Positin 110 als Sturz.
Das Abbruchmaterial ist vor Abbruch durch Schnitte sauber
von der übrigen Stahlbetonwand zu trennen.
Breite der herzustellenden Öffnung: 2,82 m
Höhe der herzustellenden Öffnung: 2,65 m ab OKRD + Höhe für HEA 100
Stärke der abzurechenden KS-Wand: ca. 24 cm
Das Abbruchmaterial geht in das Eigentum des AN über und ist fachgerecht zu entsorgen.
Einbauort: Gebäudeteil 2
zwischen Achse 5 und 6
Menge: 1,000 Stck

**2.6.100 Breite bestehender Türöffnung in IW vergrößern**
Vergrößern der Breite einer bestehenden Innen-Türöffnung,
inklusive des Abbruch der bestehenden KS-Mauerwerkswand
und inklusive Lieferung fachgerechtem Einbau eines Fertigteilsturzes.
Das abzubrechende Mauerwerk ist vor Abbruch sauber durch Schnitte
von der übrigen Wand zu trennen.
Höhe der abzubrechenden Wand: ca. 2,10 m ab OKRD + Höhe für Fertigteilsturz
Breite der abzubrechenden Wand: ca. 19 cm
Stärke der abzubrechenden Wand: ca. 17,5 cm
Das Abbruchmaterial geht in das Eigentum des AN über und ist fachgerecht zu entsorgen.
Breite der anzulegenden Türöffnung: 1,135 m
Einbauort Gebäudeteil 3
zwischen Anchse A und B / 6 und 7
Menge: 1,000 Stck

**2.6.110 Bestehende Türöffnung zumauern, 0,63 x 2,01**
Bestehende Türöffnung zumauern.
Steinart und Mörtelgruppe KS 12-1.8/10
Wanddicke: 17,5 cm
Höhe der zu schliessenden Türöffnung: ca. 2,10 m ab OKRD
Breite der zu schliessenden Türöffnung: ca. 63 cm
Seitliche Anschlüsse: bestehende KS-Mauerwerkswand
Unterer Anschluss: bestehende Stb.-Bodenplatte
Oberer Anschluss: bestehender Stb.-Sturz
Einbauort Gebäudteil 3
zwischen Achse 6 und 7
Menge: 6,000 Stck

**2.6.120 Höhe bestehender Türöffnung in AW vergrößern, breite 2,13**
Höhe einer bestehenden Türöffnung vergrößern,
inklusive des Abbruchs des bestehenden Stahlbeton-Sturzbereichs der
bestehenden Außenwand.
Das Abbruchmaterial ist durch saubere Schnitte von der übrigen Stahlbeton-Außenwand
zu trennen.
Das Abbruchmaterial geht in das Eigentum des AN über und ist fachgerecht zu entsorgen.
Höhe der herzustellenden Öffnung: 2,65 m ab OKRD
Breite der herzustellenden Öffnung: 2,135 m
Stärke der Wand: ca. 25 cm
Eine statische Abfangung für die verbreiterte Türöffnung ist auf Grund
der bestehenden Wandkonstruktion nicht erforderlich.
Einbauort: Gebäudeteil 1
zwischen Achse 5 und 6 / J
Menge: 1,000 Stck

**2.6.130 Öffnung herstellen in bestehender AW, 1,38 x 2,285**
Herstellen einer Türöffnung in bestehender Stb.-Außenwand.
Das Abbruchmaterial ist vor Abbruch durch Schnitte sauber von der übrigen
Stahlbetonwand zu trennen.
Breite der herzustellenden Öffnung: 1,38 m
Höhe der herzustellenden Öffnung: 2,285 m ab OKRD
Stärke der abzubrechenden Stahlbetonwand: ca. 25 cm
Das Abbruchmaterial geht in das Eigentum des AN über und ist fachgerecht zu entsorgen.
Eine statische Abfangung für die Türöffnung ist auf Grund
der bestehenden Wandkonstruktion nicht erforderlich.
Einbauort Gebäudeteil 1
zwischen Achse 2 und 3 / J
Menge: 1,000 Stck

**2.6.140 Breite bestehende Türöffnung in AW vergrößern**
Vergrößern der Breite einer bestehenden Außenwand-Türöffnung,
inklusive des Abbruch der bestehenden Stb.-Außenwand
Die abzubrechende Außenwand ist vor Abbruch sauber durch Schnitte
von der übrigen Wand zu trennen.
Höhe der abzubrechenden Wand: ca. 2,10 m ab OKRD
Breite der abzubrechenden Wand: ca. 37 cm
Stärke der abzubrechenden Wand: ca. 25 cm
Das Abbruchmaterial geht in das Eigentum des AN über und ist fachgerecht zu entsorgen.
Breite der anzulegenden Türöffnung: 1,135 m
Eine statische Abfangung für die Türöffnung ist auf Grund
der bestehenden Wandkonstruktion nicht erforderlich.
Einbauort Gebäudeteil 1
Achse 1 / J
Menge: 1,000 Stck

**2.6.150 Höhe bestehender Türöffnung in IW vergrößern**
Höhe einer bestehenden Türöffnung vergößern,
inklusive des Abbruchs des bestehenden KS.-Struzbereichs mit Stahlbetonsturz der
bestehenden Innenwand und inklusive Lieferung und fachgerechtem Einbau eines Fertigteilsturzes.
Die abzubrechende Innenwand ist vor Abbruch sauber durch Schnitte von der übrigen
Innenwand zu trennen.
Höhe des abzubrechenden Sturzbereichs: ca. 15 cm + Höhe Fertigteilsturz
Breite des abzubrechenden Sturzbereiches: ca. 1,135 m
Stärke der abzubrechenden Bereiche: ca. 25 cm
Das Abbruchmaterial geht und as Eigentum des AN über und ist fachgerecht zu entsorgen.
Eine statische Abfangung für die Türöffnung ist auf Grund
der bestehenden Wandkonstruktion nicht erforderlich.
Einbauort Gebäudeteil 1
Achse 6
Menge: 3,000 Stck

**2.6.160 Breite bestehender Türöffnung in IW vergrößern**
Vergrößern der Breite einer bestehenden Innen-Türöffnung,
inklusive des Abbruch der bestehenden KS-Mauerwerkswand
und inklusive Lieferung fachgerechtem Einbau eines Fertigteilsturzes.
Das abzubrechende Mauerwerk ist vor Abbruch sauber durch Schnitte
von der übrigen Wand zu trennen.
Höhe der abzubrechenden Wand: ca. 2,10 m ab OKRD + Höhe für Fertigteilsturz
Breite der abzubrechenden Wand: ca. 15 cm
Stärke der abzubrechenden Wand: ca. 24 cm
Das Abbruchmaterial geht in das Eigentum des AN über und ist fachgerecht zu entsorgen.
Breite der anzulegenden Türöffnung: 2,01 m
Einbauort Gebäudeteil 3
zwischen Achsen G und H / 6 und 7
Menge: 1,000 Stck

**2.6.170 Türöffnung in zu erstellender 17,5 KS IW erstellen**
Anlegen einer Türöffnung im Zuge der zu erstellenden KS-Innenwand der Position 02.04.030.
Inklusive Lieferung fachgerechtem Einbau eines geeigneten Fertigteilsturzes.
Breite der herzustellenden Öffnung: 1,01 m
Höhe der herzustellenden Öffnung: 2,135 m (ab OKFF)
Stärke der Wand: 17,5 cm
Menge: 3,000 Stck

#### Abschnitt 2.7 Aussparungen und Öffnungen

**2.7.10 Kleine Öffnungen in bestehende Wände zumauern, bis 0,5 m2**
Zumauern kleinerer bestehender Öffnungen mit
Kalksandstein.
Hier: Öffnungen <= 0,5 m2
Menge: 20,000 m2

**2.7.20 Kleine Öffnungen in bestehender Bodenplatte zubetonieren, bis 0,5 m2**
Kleine Öffnungen in bestehenden Stahlbetonplatten zubetonieren.
Hier: Öffnungen bis 0,5 m2
Menge: 5,000 m3

**2.7.30 Herstellen von Einführung Elektro in bestehender Bodenplatte**
*** Pauschalposition
Herstellen einer Einführung für die Elektroinstallation im
Bereich des Foyers der Halle.
Durch die bestehende Stahlbetonbodenplatte d = ca. 15 cm sind
wie in der Skizze dargestellt, drei Kernbohrungen d=250 mm herzustellen.
Außerdem müssen hier Leerrohre geliefert und eingebaut werden.
Art: KG2000 DN 200
Inklusive 1 Stück 45° Winkel,
2 Stück 90 ° T-Abzweige
Rohrlängen insgesamt ca. 6 m.
Zum Einbringen der Leerrohre muss in Handschachtung
das Erdreich unter der bestehenden Sohlplatte ausgebaut werden.
Die Leerrohre sind mittels Dichtmanschette in die bestehende Bodenplatte
einzubauen. Hier auch inklusive, das anarbeiten der Dichtmanschette mit Beton an
die bestehende Stahlbetonbodenplatte.
Nach Einführung der Leitungen ist der enstandene Hohlraum mit Schotter 0/32 zu verfüllen.
Das Volumen des Auszubauenden Erdreichs / Auffüllungen, sowie des im Anschluss
einzubauenden Schotters beträgt ca. 3,5 m3.
Die Leistung versteht sich als fix-und-fertige Leistung, inklusive aller notnweidngen
Materialkosten, Maschineneinsätze, sowie Lohn- und Lohnnebenkosten.
Hier entstehendes Abbruchmaterial geht in das Eigentum des AN über und ist fachgerecht zu entsorgen.

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Menge: 1,000 psch

**2.7.40 Schliessen Schlitze Entwässerung bestehende Bodenplatte**
Im Zuge der Verlegung der neuen SW-Leitungen in den Duschbereichen der neuen Halle,
wird die bestehende Bodenplatte gemäß Position 02.02.170 geöffnet.
Nach Verlegen der Leitungen muss die Bodenplatte gemäß statischen Angaben wieder
geschlossen werden. Die in oben genannten Arbeiten getrennte Bewehrung ist wiederherzustellen.
Für die Kalkulation ist davon auszugehen, dass jeweils in oberer und unterer Lage pro m2
15 Stück 8mm Stabstähle in die Bruchkanten der Bodenplatte mittels Verdübelung einzubringen sind.
Die Leistung ist als fix-und-fertige Leistung anzubieten, inklusive aller notwendigen Materialien, Maschineneinsätze,
sowie Lohn- und Lohnnebenkosten. Eventuell entstehendes Abbruchmaterial geht in das Eigentum
des AN über und ist fachgerecht zu entsorgen.
Abrechnungseinheit ist die m2-Fläche zu verschliessende Fläche.
Menge: 15,000 m2

**2.7.50 Kernbohrung bis DN 110, Mauerwerks-Wand**
Kernbohrung, d= bis 110 mm, für TGA in Mauerwerks-Wand
d bis ca. 25 cm, herstellen und Bohrkerne entsorgen.
Menge: 15,000 Stck

**2.7.60 Kernbohrung bis DN 150, Mauerwerks-Wand**
Kernbohrung, d= bis 150 mm, für TGA in Mauerwerks-Wand
d bis ca. 25 cm, herstellen und Bohrkerne entsorgen.
Menge: 15,000 Stck

**2.7.70 Kernobhrung bin DN 200, Mauerwerks-Wand**
Kernbohrung, d= bis 200 mm, für TGA in Mauerwerks-Wand
d bis ca. 25 cm, herstellen und Bohrkerne entsorgen.
Menge: 15,000 Stck

#### Abschnitt 2.8 Abbrucharbeiten

**2.8.10 Estrichschlitze Aufstandfläche Trockenbauwände**
Vorhandenen Zement-Estrich im Bereich neu zu stellender
Trockenbauwände (Folgegewerk) zweiseitig aufschneiden / trennen.

Estrich und die Trittschalldämmung im Bereich der
Schnitte / Aufstandfläche der Wände entfernen.

Breite: ca. 30 cm
Stärke des Estrichs: ca. 5 cm
Stärke der Dämmschicht (XPS o. ä.): ca. 3 cm.

Nach Ausbau des Materials ist der Estrichschlitz zu reinigen.

Das abgebrochene Material geht in das Eigentum des AN über und ist fachgerecht zu entsorgen.
Menge: 20,000 lfdm

**2.8.20 Abbruch Innenwände**
Abbruch der Wand aus Kalksandstein bzw. Ziegel.
Dicke bis 24 cm (bezogen auf Rohbauteil), sonst wie vor beschrieben.  Abrechnung nach Volumen des Wandbereichs in eingebautem Zustand. Trennschnitte zu verbleibenden Bauteilen werden in gesonderter Position vergütet.
Hier: Abbruch von Wandbereichen inklusive Innenputz.
Das Abbruchmaterial geht in das Eigentum des AN über und ist fachgerecht zu entsorgen
Menge: 5,000 m3

**2.8.30 Mauerwerksschnitt**
Einschneiden des Mauerwerks aus KS oder Ziegel einschl. Putz und Beläge auf ganzer Wanddicke, zur Trennung abzubrechender von zu erhaltenden Wandteilen. Fertige Wanddicke bis ca. 28 cm.
Abrechnung nach Schnittlänge
Menge: 10,000 lfdm

### Titel 3 Gebäudeteil 4 "Anbau"

#### Abschnitt 3.1 Erdarbeiten, Gründungsvorbereitungen und Entwässerung

**3.1.10 Einbringen kapillarbrechende Schicht**
Einbringen eines neuen Gründungsbodens (kapillarbrechende Schicht) gemäß Baugrundgutachten.
Als Material für den Bodenaustausch eignet sich ein Hartkalksteinschotter 0/45. Dieser ist lagenweise aufzubringen und qualifiziert zu verdichten.
Liefern und einbauen in Mächtigkeit von 30 cm
Menge: 80,000 m3

**3.1.20 Aushub Streifenfundamente**
Aushub für Streifenfundamente, Bodenklasse 3-5 bis ca. 0,60 cm unter OK Baugrube und 40 cm Breite für den erdgeschossigen Bau fachgerecht herstellen. Das Aushubmaterial wird Eigentum des AN und ist abzufahren, sowie fachgerecht zu entsorgen.
Menge: 10,000 lfdm

**3.1.30 Zulage: Handschachtungen**
Zulage zu Position 03.01.020

Hier: Handschachtungen im Bereich des Bestandes
Menge: 2,000 m3

**3.1.40 Zulage: EBV BMF3**
Zulage zu Position 03.01.020.
Hier:
Zulage zur Entsorgung des Bodens bei Klassifizierung nach Ersatzbaustoffverordnung >= BMF3.
Menge: 1,000 m3

**3.1.50 Erstellen Leitungsgraben, bis 125 cm Tiefe**
Graben für Entwässerungsleitungen DN 150 bis ca. 125 cm Tiefe in notwendiger Breite herstellen, Material seitlich lagern und nach Verlegung der Rohre und Leitungen wieder lagenweise andecken und verdichten.
Das verlegen der Entwässerungsleitung ist nicht Bestandteil dieser Position und wird gesondert vergütet.
Menge: 45,000 lfdm

**3.1.60 Planum**
Planum des Baufeldes herstellen, zulässige Abweichung von der Sollhöhe + / - 2cm
Menge: 180,000 m2

**3.1.70 Verfüllen der Baugrube mit zu lieferndem Füllmaterial**
Lieferung von geeignetem Füllmaterial für die Arbeitsräume lagenweise einbringen und verdichten.

Einbau gemäß Bodengutachten
verdichtungsfähiger Sand der Bodengruppe SI bzw. SW.
Der geeignete Füllboden ist qualifiziert lagenweise (d ≤ 0,30 m) einzubauen
auf 100 % der einfachen Proctordichte verdichtet werden.

Abrechnungseinheit: m3 verfüllter Boden, nach vorherig durch den AN und in Begleitung durch die örtliche
Bauüberwachung anzustellendem Aufmaß.
Menge: 50,000 m3

**3.1.80 RW-Entwässerung KG200 DN150**
aus Polypropylen (PP-MD) gemäß DIN EN 14758, mit Gütezeichen und Prüfzeichen, mit angeformten Steckmuffen, einschl. Dichtung, liefern und im Gefälle höhen- und fluchtgerecht in Gräben, nach DIN EN 1610 und den Verlegerichtlinien des Herstellers verlegen, einschl. vorhalten des Gleitmittels, Reinigers, Klebers und aller Werkzeuge.
Einschl. aller Zuschläge für Form- und Verbindungs- stücke wie Überschieb- und Doppelmuffen etc., sowie aller Erdarbeiten (hier: Füllsand -> Herstellung Gefälle)).
Bögen, Abzweige und Reduzierungen siehe gesonderte Positionen.
Alle Grundleitungsanschlüsse sind während der gesamten Bauphase mit Verschlußstopfen verschlossen zu halten. Sie sind für die Montage der Falleitungen freizulegen
und für den einwandfreien Anschluß herzurichten.
Zum Leistungsumfang gehört ebenfalls ein notwendiges nachrichten der Grundleitungsanschlüsse einschl. Fixieren der Leitungen bei den Verfüll- bzw. Betonierarbeiten.
Menge: 45,000 lfdm

**3.1.90 Bögen**
Bögen zu Rohrleitung aus Position 02.01.060.
Hier: Bögen von 15° bis 45°
Menge: 20,000 Stck

**3.1.100 Abzweige**
Abzweige zu Rohrleitungen aus Position 02.01.060.
Hier: Abzweige 45°, inklusive notwendiger Sopfen etc. für bauzeitlichen
Verschluss der Leitungen.
Menge: 8,000 Stck

#### Abschnitt 3.2 Entwässerungsarbeiten TGA

*Hinweis: Verlegung der Schmutz- und Regenwassergrundleitung*
Die Grundleitungen sind im Graben im Sandbett zu verlegen
und gegen Aufschwimmen mit Beton zu sichern.
Gefälle und Dimensionen der Grundleitungen sind im
Grundleitungsplan zu entnehmen.
Die Vertragsgrundlagen für die Ausführung nachfolgender
Arbeiten sind:
DIN 1072 Straßen- und Wegbrücken, Lastannahmen.
DIN 1986 Entwässerungsanlagen für Gebäude und
Grundstücke.
DIN EN 124 Aufsätze und Abdeckungen für Verkehrsflächen
DIN EN 752 Entwässerungssysteme außerhalb von Gebäuden
DIN EN 476 Allgemeine Anforderungen an Bauteile für
Abwasserkanäle und -leitungen für
Schwerkraftentwässerungssysteme
DIN EN 1610 Verlegung und Prüfung von Abwasserleitungen
und -kanälen.
ZTVA StB 97 Zusätzliche Technische Vertragsbedingungen
und Richtlinien für Aufgrabungen in Verkehrsflächen
(Herausgeber: Forschungsgesellschaft für Straßen- und
Verkehrsflächen)
DIN 4124 Baugruben und Gräben, Böschungen,
Arbeitsraumbreiten, Verbau.
DIN 18300 VOB, Teil C Allgemeine technische Vorschriften für
Erdarbeiten.
DIN EN 14758 Kunststoff-Rohrleitungssysteme für erdverlegte
drucklose Abwasserkanäle und -leitungen PP-MD,
Anforderungen an Rohre, Formstücke und das
Rohrleitungssystem
Verlegerichtlinien des Herstellers

**3.2.10 SW KG-Bodendurchführung mit Dichteinsatz, PP-MD, 110 mm**
Schmutzwasser - Kunststoffgrundleitungs (KG)-
Bodendurchführung für den Einbau in WU-Bodenplatten zum
Anschließen von Grundleitungen, mit druckwasserdichter,
umlaufender, thermisch verschweißter Vierstegdichtung,
MPA-geprüft bis 7,0 bar, gas- und geruchsdicht im Sinne der
TA Luft, und einseitig angeformter Steckmuffe und Deckel als
Einbauhilfe, Lieferlänge: ca. 50 cm, liefern und fachgerecht in
die Bodenplatte einbauen. Bei Bedarf kürzbar. Alle Öffnungen
während der Bauzeit dicht verschließen.
Durchmesser : 110 mm / DN 100
Einbauort : Bodenplatte

Produkt '..........................................' vom Bieter einzutragen
Menge: 4,000 Stck

**3.2.20 SW KG-Bodendurchführung mit Dichteinsatz, PP-MD, 125 mm**
Schmutzwasser - Kunststoffgrundleitungs (KG)-
Bodendurchführung für den Einbau in WU-Bodenplatten zum
Anschließen von Grundleitungen, mit druckwasserdichter,
umlaufender, thermisch verschweißter Vierstegdichtung,
MPA-geprüft bis 7,0 bar, gas- und geruchsdicht im Sinne der
TA Luft, und einseitig angeformter Steckmuffe und Deckel als
Einbauhilfe, Lieferlänge: ca. 50 cm, liefern und fachgerecht in
die Bodenplatte einbauen. Bei Bedarf kürzbar. Alle Öffnungen
während der Bauzeit dicht verschließen.
Durchmesser : 125 mm / DN 125
Menge: 1,000 Stck

**3.2.30 SW KG-Bodenablauf mit Dichteinsatz, PP, 110 mm**
Schmutzwasser - Bodenablauf, aus Polypropylen (PP-MD) mit
mit amtlichem Prüfzeugnis, zum Einbau im Innenbereich für
Flächen ohne Fahrverkehr, für den Ablauf von Grauwasser,
Ablaufleistung: 1,79 l/s, mit druckwasserdichten umlaufenden
Vierstegdichtung, bei Bedarf kürzbar, Kunststoffrost Klasse K3
(belastbar bis max. 300 kg) 15x15 cm, Geruchsverschluss,
Schlammfangsieb und Bauzeitschutzdeckel. Alle Öffnungen
während der Bauzeit dicht verschließen.
Bauhöhe Ablauf : ca. 110 mm
Aufsatzrahmen von 30-70 mm stufenlos verstell- und
verdrehbar, Anschluss: KG/HT Rohre wahlweise DN 50 oder
DN 110 senkrecht,
liefern und fachgerecht in die Bodenplatte einbauen.
Durchmesser : 110 mm / DN 100
Einbauort : Bodenplatte
Produkt '..........................................' vom Bieter einzutragen
Menge: 3,000 Stck

**3.2.40 SW KG-Rohrleitung, PP-MD, 110 mm**
Schmutzwasser - Kunststoffgrundleitungs (KG)-Rohrleitung mit
Muffe und Dichtung. Alle Öffnungen während der Bauzeit dicht
verschließen.
Hochlast-Vollwandrohre aus füllstofffreiem Polypropylen
(PP-MD: mit hochwertig veredelten Verstärkungsstoffen) nach
DIN EN 14758-1 mit werkseitig eingelegtem
Dreifach-Dichtsystem aus SBR nach DIN EN 681-1.
Ringsteifigkeit gemäß DIN EN ISO 9969 >10kN /m²
.
Alle Formteile haben eine Ringsteifigkeit, die gemäß der EN
ISO 13967 deutlich über 16 kN/m² liegt.
Als drucklose Anwendung höchste Dichtsicherheit: bis 13 bar
und 0,9 bar Vakuum gemäß EN ISO 13259 geprüft.
Verlegung in Wasserschutzzone II und III gemäß DWA-A-142
zulässig.
Chemische Beständigkeit im Bereich pH 1 bis pH 13.
Einsetzbar:
- im Schwerlastbereich SLW 60
- in JGS- und LAU-Anlagen gemäß Z-40.23-577 in Verbindung
mit dem IP-plus-Schweißring der Fa. Sabug GmbH. Laut
Zulassung ist das System einsetzbar in JGS-Anlagen (Jauche,
Gülle, Silagesickersäfte) sowie als Ablaufleitungen von
Ableitflächen in Anlagen zum Lagern, Abfüllen und
Umschlagen (LAU-Anlagen) wassergefährdender Flüssigkeiten.
- als Kabelschutzleitung gemäß DIN 16878
Durchmesser : 110 mm / DN 100
Einbauort : Schmutzwasser -
Grundleitungen im Erdreich
unter der BoPla

Produkt '..........................................' vom Bieter einzutragen
Menge: 11,800 lfdm

**3.2.50 SW KG-Bogen, PP-MD, 87° , 110 mm**
Schmutzwasser- Kunststoffgrundleitungs-KG-Bogen mit Muffe
und Dichtung für vorgenanntes Rohr. Alle Öffnungen während
der Bauzeit dicht verschließen.
Durchmesser : 110 mm / DN 100
Winkel : 87 Grad
Einbauort : unter der Bodenplatte

Produkt '..........................................' vom Bieter einzutragen
Menge: 11,000 Stck

**3.2.60 SW KG-Bogen, PP-MD, 45° , 110 mm**
Schmutzwasser- Kunststoffgrundleitungs-KG-Bogen mit Muffe
und Dichtung für vorgenanntes Rohr. Alle Öffnungen während
der Bauzeit dicht verschließen.
Durchmesser : 110 mm / DN 100
Winkel : 45 Grad
Menge: 4,000 Stck

**3.2.70 SW KG-Abzweig, PP-MD, 45° , 110/110 mm**
Schmutzwasser- Kunststoffgrundleitungs-KG-Abzweig mit
Muffe und Dichtung für vorgenanntes Rohr. Alle Öffnungen
während der Bauzeit dicht verschließen.
Winkel : 45 Grad
Durchmesser Abgang : 110 mm / DN 100
: 110 mm / DN 100
Menge: 5,000 Stck

**3.2.80 SW KG-Abzweig, PP-MD, 45° , 125/110 mm**
Schmutzwasser- Kunststoffgrundleitungs-KG-Abzweig und
Reduzierung mit Muffe und Dichtung für vorgenanntes Rohr.
Alle Öffnungen während der Bauzeit dicht verschließen.
Winkel : 45 Grad
Durchmesser Abgang : 125 mm / DN 125
: 110 mm / DN 110

Produkt '..........................................' vom Bieter einzutragen
Menge: 1,000 Stck

**3.2.90 SW KG-Übergang, PP-MD, 110/125 mm**
Schmutzwasser- Kunststoffgrundleitungs-KG-Übergang mit
Muffe und Dichtung für vorgenanntes Rohr. Alle Öffnungen
während der Bauzeit dicht verschließen.
Durchmesser : 110/125 mm / DN 100/125

Produkt '..........................................' vom Bieter einzutragen
Menge: 1,000 Stck

**3.2.100 KG-Rohrleitung, PP-MD, 125 mm**
Schmutzwasser - Kunststoffgrundleitungs (KG)-Rohrleitung mit
Muffe und Dichtung. Alle Öffnungen während der Bauzeit dicht
verschließen.
Hochlast-Vollwandrohre aus füllstofffreiem Polypropylen
(PP-MD: mit hochwertig veredelten Verstärkungsstoffen) nach
DIN EN 14758-1 mit werkseitig eingelegtem
Dreifach-Dichtsystem aus SBR nach DIN EN 681-1.
Ringsteifigkeit gemäß DIN EN ISO 9969 >10kN /m²
.
Alle Formteile haben eine Ringsteifigkeit, die gemäß der EN
ISO 13967 deutlich über 16 kN/m² liegt.
Als drucklose Anwendung höchste Dichtsicherheit: bis 13 bar
und 0,9 bar Vakuum gemäß EN ISO 13259 geprüft.
Verlegung in Wasserschutzzone II und III gemäß DWA-A-142
zulässig.
Chemische Beständigkeit im Bereich pH 1 bis pH 13.
Einsetzbar:
- im Schwerlastbereich SLW 60
- in JGS- und LAU-Anlagen gemäß Z-40.23-577 in Verbindung
mit dem IP-plus-Schweißring der Fa. Sabug GmbH. Laut
Zulassung ist das System einsetzbar in JGS-Anlagen (Jauche,
Gülle, Silagesickersäfte) sowie als Ablaufleitungen von
Ableitflächen in Anlagen zum Lagern, Abfüllen und
Umschlagen (LAU-Anlagen) wassergefährdender Flüssigkeiten.
- als Kabelschutzleitung gemäß DIN 16878
Durchmesser : 125 mm / DN 125
Einbauort : Schmutzwasser -
Grundleitungen im Erdreich
unter der BoPla

Produkt '..........................................' vom Bieter einzutragen
Menge: 3,000 lfdm

**3.2.110 SW KG-Bogen, PP-MD, 15-87° , 125 mm**
Schmutzwasser- Kunststoffgrundleitungs-KG-Bogen mit Muffe
und Dichtung für vorgenanntes Rohr. Alle Öffnungen während
der Bauzeit dicht verschließen.
Durchmesser : 125 mm / DN 125
Winkel : 87 Grad
Einbauort : Schmutzwasser -
Grundleitungen im Erdreich
unter der BoPla

Produkt '..........................................' vom Bieter einzutragen
Menge: 4,000 Stck

**3.2.120 SW KG-Abzweig, PP-MD, 45° , 125/125 mm**
Schmutzwasser- Kunststoffgrundleitungs-KG-Abzweig mit
Muffe und Dichtung für vorgenanntes Rohr. Alle Öffnungen
während der Bauzeit dicht verschließen.
Winkel : 45 Grad
Durchmesser Abgang : 125 mm / DN 125
: 125 mm / DN 125

Produkt '..........................................' vom Bieter einzutragen
Menge: 2,000 Stck

**3.2.130 Dichtigkeitsprüfung der gesamten Leitungen in Teilabschnitten.**
*** Pauschalposition
Dichtigkeitsprüfung der gesamten Abwasserleitungen einschl.
Teilabdrücken sowie Spülen der Leitungen nach erfolgter
Montage (gem.DIN 1986-30 u. DIN EN 1610) nach Angaben
der Bauleitung, einschl.
Erstellung eines Druckprotokolls für das Rohrnetz und den
dazugehörigen Formteilen
Menge: 1,000 psch

#### Abschnitt 3.3 Ring- und Fundamenterdung

**3.3.10 Fundamenterder Rundstahl 10 mm**
Fundamenterder bestehend aus Rundstahl 10 mm nach DIN
48 801, stark feuerverzinkt, entsprechend DIN 18014 in
das Betonfundament gemäß Baufortschritt verlegen; der
Fundamenterder muss alle 2 m mit der Bewehrung
verbunden werden; komplett mit Abstandshaltern, allen
Anschluss-, Verbindungs- und Kreuzklemmen und allem
Zubehör liefern, verlegen, montieren und anschließen
Menge: 80,000 m

**3.3.20 Ringerder Rund-Edelstahl 10 mm**
Ringerder Rund-Edelstahl 10 mm, nicht rostend,
Werkstoff-Nr. 1.4571 (V4A) Verlegung unterhalb der
Fundamentplatte in der Sauberkeitsschicht oder im
Erdreich, komplett mit allen notwendigen Anschluss-,
Verbindungs-, Kreuzklemmen und allem Zubehör komplett
liefern und montieren.
Menge: 45,000 m

**3.3.30 Anschlussfahne für den äußeren Blitzschutz**
Anschlussfahne für den äußeren Blitzschutz aus Rund-
Edelstahl 10 mm, nicht rostend, Werkstoff-Nr. 1.4571
(V4A), gemäß Baufortschritt herstellen; Länge der
Anschlussfahne mindestens 1,50 m ab OK Beifüllung,
komplett mit allen notwendigen  Anschluss-,
Verbindungs- und Kreuzklemmen und allem Zubehör
liefern, verlegen, montieren und anschließen
Menge: 7,000 St

**3.3.40 Korrosionsschutz an den Anschluß- und Verbindungsstellen im Erdreich,**
*** Pauschalposition
Korrosionsschutz an den Anschluss- und
Verbindungsstellen im Erdreich mit
Korrosionsschutzbinde ordnungsgemäß herstellen.
Menge: 1,000 psch

**3.3.50 Messen, Prüfen und Dokumentieren der Blitzschutz- und Erdungsanlage**
*** Pauschalposition
Messen und Prüfen der Blitzschutz- und Erdungsanlage,
gemessene Widerstandswerte auflisten, einschl. Prüfbuch
mit Prüfbericht DIN 48 831, Anlagenbeschreibung DIN 48
830 und Bestandszeichnung DIN 48 820, sowie
Fotodokumentation in 3facher Ausfertigung.
Einschließlich Abnahme der Anlage mit Planer, Architekt
und Bauherrn.
Menge: 1,000 psch

#### Abschnitt 3.4 Fundamente und Gründungen

**3.4.10 Stemmarbeiten Bestandsfundamente**
*** Pauschalposition
Die Bodenplatte des Anbaus ist gemäß Angaben der Statik auf das Bestandsfundament im Anschlussbereich aufzulegen. Auf Grund der unterschiedlichen Höhensituationen der Rohbauteile werden hier Stemmarbeiten am Stahlbeton-Bestandsfundament notwendig um ein entsprechendes Auflager zu schaffen. Das bestehende Stahlbeton-Fundament ist in gesamter Länge des Anbaus (ca. 13,5 m) um ca. 18 cm abzutragen. Diese Position versteht sich als Pauschalposition. Die Arbeiten sind als "fix und fertige" Leistung anzubieten. Inklusive aller hierzu notwendigen Maschineneinsätze, sowie Lohn- und Lohnnebenkosten. Dass Abbruchmaterial geht in das Eigentum des AN über und ist fachgerecht zu entsorgen. Die Entsorgungskosten sind mit in den EP zu kalkulieren.
Die Bestandsbewehrung ist nach Angaben der Statik bei den Stemmarbeiten zu erhalten.

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Menge: 1,000 psch

**3.4.20 Sauberkeitsschicht Noppenbahn**
Sauberkeitsschicht als Kunststoff-Noppenbahn liefern und verlegen.
Menge: 160,000 m2

**3.4.30 Schalung Frostschürzen**
Innere und äußere Schalung für Frostschürzen herstellen und abschließend wieder ausbauen.
Schalungshöhe ca. 60 cm, exklusive Bodenplatte.
Laufende Meter Frostschürzen: ca. 40 Meter
Breite der Frostschürzen: 40 cm
Menge: 48,000 m2

**3.4.40 Frostschürzen betonieren**
Beton für unbewehrte Frostschürzen
in Breiten von ca. 40 cm, Höhe ca. 60 cm (exklusive Bodenplatte)
nach DIN1045 liefern, einbringen und verdichten.
Schalung ist gesondert erfasst.
Laufende Meter der Frostschürzen: ca. 40 Meter
Beton: C25/30
Expositionsklassen: XC2, WF

Statik-Position: G11
Menge: 10,000 m3

**3.4.50 Randschalung Bodenplatte**
Seitliche Schalung der Bodenplatte als rauhe
 Stellbrettschalung liefern und einbauen.
Die Schalung ist nach dem Betoniervorgang wieder auszubauen.
 hier: Bodenplatte h = 20 cm
Menge: 60,000 lfdm

**3.4.60 Bodenplatte betonieren (Statik-Pos G10)**
Beton für die Fundamentplatte, (d = 20 cm) nach DIN 1045 liefern, einbringen und verdichten. Schalung und Bewehrung sind gesondert erfasst.

C25/30 (Ortbetondecke) h = 20,0 cm
Expositionsklassen Sohlplatte oben XC1, WO
Expositionsklassen Sohlplatte unten XC2, WF
Betondeckungen oben cmin = 15 mm, ∆cDev = 10 mm cnom = 25 mm
Betondeckungen unten cmin = 20 mm, ∆cDev = 15 mm cnom = 35 mm

Statik Position: G10
Menge: 180,000 m2

**3.4.70 Anschluss Bodenplatte an Bestand**
Anschluss der Bodenplatte an bestehendes Fundament / an bestehenden Sohlenbankette,
gemäß Angaben der Statik.
Hier: Anschluss mit Hilti HIT HY 200
2 ø 8 L=70cm

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
Das Abbrechen der Bestandsfundamente bis UK Bodenplatte ist Bestandteil der Leistung aus Position 03.04.010.
Das Abbiegen der Bestandsbewehrung bis auf die Oberlage der Bewehrung der neuen Bodenplatte ist Bestandteil dieser Position.
Menge: 14,000 lfdm

**3.4.80 Fugendichtband**
Lieferung und fachgerechter Einbau eines Fugendichtbands im Anschlussbereich der neuen Bodenplatte an
den Bestand.
Als außenliegendes Arbeitsfugenband in Breite 240 mm
Produkt der Planung: KRASOflex® Fugenband AA 240 oder gleichwertig.

Produkt '..........................................' vom Bieter einzutragen
Menge: 14,000 lfdm

#### Abschnitt 3.5 Wände und Stützen

**3.5.10 Außen-Mauerwerk, Kalksandstein d = 24 (Statik-Pos. E01)**
Herstellen eines Kalksandstein-Außenmauerwerks nach Angaben der Statik.
Steinart und Mörtelgruppe: KS 12-1.8 / M10
Wanddicke: 24 cm,
Wandhöhe: bis ca. 4,30 m
Aufstandfläche: Stahlbetonsohle aus Position 03.04.060
Einbauort: Erdgeschoss
Verwendung: Außenwand
Stoßfugen: verklebt

Statik-Position: E01
Menge: 190,000 m2

**3.5.20 Innen-Mauerwerk, Kalksandstein d = 17,5 cm (Statik-Pos. E02)**
Herstellen eines Kalksandstein-Innenmauerwerks nach Angaben der Statik.
Steinart und Mörtelgruppe: KS 12-1.8 / M10
Wanddicke: 17,5 cm,
Wandhöhe: bis ca. 4,30 m
Aufstandfläche: Stahlbetonsohle aus Position 03.04.060
Einbauort: Erdgeschoss
Verwendung: Innenwand
Stoßfugen: verklebt

Statik-Position: E02
Menge: 50,000 m2

**3.5.30 Zulage: Mauerwerksanschlüsse, stumpf**
Zulage zu Position 03.05.020.
Hier: Anschluß von tragendem Innenmauerwerk an tragendem Außenmauerwerk, stumpf, mit Edelstahl-Flachankern, in jede 2. Lagerfuge einbauen.
Menge: 8,000 lfdm

**3.5.40 Stahlstützen in Fensterlaibungen (Statik-Pos. 105)**
Liefern und Einbau einer Stahlstütze in Fensteröffnung gemäß Angaben der Statik.
Stahl: S 235
Stütze: MSH 80x40-4.0
Kopf- und Fußplatte: A/B/T = 100/100/15 mm
Anschluss in Kopf- und Fußplatte: je 2 x FAZ II plus M12/20
Höhe der Stütze, inklusive Kopf- und Fußplatte: 60 cm
Anschluss oben: Stahlbetonsturz
Anschluss unten: KS-Mauerwerk
Einbauhöhe / OK Brüstung: ca. 2,12 m ab OKRD

Statik-Position: 105
Menge: 2,000 Stck

#### Abschnitt 3.6 Decken, ÜZ und UZ

**3.6.10 Herstellen Stb.-Rähm, 30 x 24 cm (Statik-Pos. 101.N1)**
Herstellen eines Stb.-Rähms als Mauerwerkskrone Außenwand nach Angaben der Statik.
Beton: C 25/30
Expositionsklassen: XC1, WO
Betondeckung umlaufend: cmin = 15 mm, ∆cDev = 10 mm cnom = 25 mm
Höhe: 30 cm
Breite: 24 cm
Inklusive Schalung
Bewehrung in gesonderter Position erfasst.

Statik-Position: 101.N1
Menge: 53,000 lfdm

**3.6.20 Herstellen Stb.-Rähm, 24 x 17,5 cm (Statik-Pos. 102)**
Herstellen eines Stb.-Rähms als Mauerwerkskrone Außenwand nach Angaben der Statik.
Beton: C 25/30
Expositionsklassen: XC1, WO
Betondeckung umlaufend: cmin = 15 mm, ∆cDev = 10 mm cnom = 25 mm
Höhe: 24 cm
Breite: 17,5 cm
Inklusive Schalung
Bewehrung in gesonderter Position erfasst.

Statik-Position: 102
Menge: 14,000 lfdm

**3.6.30 Herstellen Stb.-Sturz, 20 cm x 24 cm (Statik-Pos. 104)**
Herstellen eines Stb.-Sturzes nach Angaben der Statik.
Beton: C 25/30
Expositionsklassen: XC1, WO
Betondeckung umlaufend: cmin = 15 mm, ∆cDev = 10 mm cnom = 25 mm
Höhe: 20 cm
Breite: 24 cm
Einzellängen: 4,88 m
Inklusive Schalung
Bewehrung in gesonderter Position erfasst.

Statik-Position: 104
Menge: 4,000 Stck

#### Abschnitt 3.7 Bewehrung

**3.7.10 Betonstabstahl DIN 488, BSt 500/550 S**
Betonstabstahl DIN 488, BSt 500/550 SA, alle Durchmesser,
alle Längen, liefern, schneiden, biegen und verlegen.
Menge: 1300,000 kg

**3.7.20 Betonstahlmatten DIN 488 BSt 500/550 M**
Betonstahlmatten DIN 488 BSt 500/550 M, als Lagermatten,
liefern, schneiden, biegen und verlegen.
Menge: 2690,000 kg

#### Abschnitt 3.8 Aussparungen und Öffnungen

**3.8.10 Herstellen von Türöffnung, AW ca. 1,50 x 2,32 m**
Herstellen von Türöffnung im Zuge der Mauerwerksarbeiten
der Position 03.05.010, inklusive Lieferung und fachgerechtem Einbau
von 2 x KS-Flachsturz b = 11,5 cm
gemäß Statik-Position E03.
Höhe der Öffnung,: 2,32 m ab OKRD
Breite der Öffnung: 1,50 m
Stärke des Mauerwerks: 24 cm
Menge: 3,000 Stck

**3.8.20 Herstellen von Türöffnung, AW ca. 1,47 x 2,375**
Herstellen von Türöffnung im Zuge der Mauerwerksarbeiten
der Position 03.05.010, inklusive Lieferung und fachgerechtem Einbau
von 2 x KS-Flachsturz b = 11,5 cm
gemäß Statik-Position E03.
Höhe der Öffnung: 2,375 m ab OKRD
Breite der Öffnung: 1,47 m
Stärke des Mauerwerks: 24 cm
Menge: 1,000 Stck

**3.8.30 Herstellen von Türöffnung, IW ca. 1,135 x 2,335 m**
Herstellen von Türöffnung im Zuge der Mauerwerksarbeiten
der Position 03.05.020, inklusive Lieferung und fachgerechtem Einbau
von KS-Flachsturz b = 17,5 cm
gemäß Statik-Position E04.
Höhe der Öffnung: 2,335 m ab OKRD
Breite der Öffnung: 1,135 m
Stärke des Mauerwerks: 17,5 cm
Menge: 1,000 Stck

**3.8.40 Herstellen von Fensteröffnung, AW ca. 4,36 x 0,60 m**
Herstellen von Fensteröffnung im Zuge der Mauerwerksarbeiten
der Position 03.05.010.
Sturz bzw. überdeckendes Rähm gem. gesonderter Position.
Höhe der Öffnungen: 0,60 m
Breite der Öffnung: 4,36 m
Brüstungshöhe: 2 Elemente mit 2,10 m ü. OKRD und 2 Elemente mit 3,355 ü. OKRD
Menge: 4,000 Stck

**3.8.50 Kernbohrung bis DN 110, Mauerwerks-Wand**
Kernbohrung, d= bis 110 mm, für TGA in Mauerwerks-Wand
d bis ca. 25 cm, herstellen und Bohrkerne entsorgen.
Menge: 2,000 Stck

**3.8.60 Kernbohrung bis DN 150, Mauerwerks-Wand**
Kernbohrung, d= bis 150 mm, für TGA in Mauerwerks-Wand
d bis ca. 25 cm, herstellen und Bohrkerne entsorgen.
Menge: 2,000 Stck

**3.8.70 Kernobhrung bin DN 200, Mauerwerks-Wand**
Kernbohrung, d= bis 200 mm, für TGA in Mauerwerks-Wand
d bis ca. 25 cm, herstellen und Bohrkerne entsorgen.
Menge: 2,000 Stck

#### Abschnitt 3.9 Einbauteile

**3.9.10 HTU-Schiene zu Statik-Pos.: 101.N1**
Liefern und Einbau einer Profilblechbefesetigungsschiene im Zuge der
Herstellung des Stahlbetonrähms aus Position 03.06.010 (Statik-Pos. 101.N1)
gemäß Angaben der Statik.
Produkt der Planung: HTU 60/22/3-A-22-FV
oder gleichwertig.

Produkt '..........................................' vom Bieter einzutragen
Menge: 53,000 lfdm

**3.9.20 HTU-Schiene zu Statik Pos.: 102**
Liefern und Einbau einer Profilblechbefestigungsschiene im Zuge der
Herstellung des Stahlbetonrähms aus Position 03.06.020 (Statik-Pos. 102)
gemäß Angaben der Statik.
Produkt der Planung: HTU 60/22/3-A-22-FV
oder gleichwertig.

Produkt '..........................................' vom Bieter einzutragen
Menge: 14,000 lfdm

#### Abschnitt 3.10 Dämmungs- und Abdichtungsarbeiten

**3.10.10 Sockelabdichtung**
Sockelabdichtung nach DIN 18533-3 W 1.1-E
als rissüberbrückenden mineralischen Dichtschlämme
gegen Bodenfeuchte und nichtdrückendes Wasser
Verwendbarkeitsnachweis durch allgemeines bauaufsichtliches Prüfzeugnis.
Trockenschichtdicke: mind. 2,0 mm
bis ca. 30 cm über Gelände.

Produkt '..........................................' vom Bieter einzutragen
Menge: 61,000 m2

**3.10.20 Horizontal-Abdichtung Aufstandsfläche neues Mauerwerk, außen**
Horizontale Mauerwerksisolierung aus 500er Bitumenpappe in einer Breite von 20 bis 30 cm. Stoßüberdeckung min. 10 cm als Aufstandsfläche für das neu zu errichtende Mauerwerk
aus gesonderter Position 03.05.010.
Wandstärke ca. 24 cm
Menge: 53,000 lfdm

**3.10.30 Horizontal-Abdichtung Aufstandsfläche neues Mauerwerk, innen**
Horizontale Mauerwerksisolierung aus 500er Bitumenpappe in einer Breite von 20 bis 30 cm. Stoßüberdeckung min. 10 cm als Aufstandsfläche für das neu zu errichtende Mauerwerk
aus gesonderter Position 03.05.020.
Wandstärke ca. 17,5 cm
Menge: 13,000 lfdm

**3.10.40 Perimeterdämmung Frostschürzen / Bankette**
Perimeterdämmung Außenkante Bodenplatte und Frostschürze / Bankette liefern und einbauen WLG 035 o. glw.
d= 12 cm, gemäß GEG-Nachweis im Bereich der Frostschürzen und Bodenplatten / Bankette
hier: ca. 80 cm hoch

Produkt '..........................................' vom Bieter einzutragen
Menge: 61,000 m2

**3.10.50 Noppenbahn am Gebäude**
Kunststoffnoppenbahn mit mind. 250 kN Druckfestigkeit und mind. 1.800 Noppen liefern und vor Geländeverfüllung bzw. Einbau von Tragschichten und Erden senkrecht vor Gebäudeaußenwand bis OK Gelände einbauen.
Menge: 61,000 m2

### Titel 4 Alle Gebäudeteile - Stundenlohnarbeiten

**Ausführungsbeschreibung 0001 Stundenlohnarbeiten**
*Stundenlohnarbeiten*
Stundenlohnarbeiten durch Arbeitskräfte die auf Anordnung des Auftraggebers
auszuführen sind. Der Ausführung von Stundenlohnarbeiten liegen die Besonderen
Vertragsbedingungen (BVB) und § 15 VOB/B zu Grunde.
Angeboten wird für die jeweilige Arbeitskraft ein Verrechnungssatz, der sämtliche
Aufwendungen enthält, insbesondere den tatsächlichen Lohn mit Zuschlägen
für Gemeinkosten, Sozialversicherungsbeiträge sowie die sonstigen Lohn- und
Gehaltsnebenkosten. Der Verrechnungssatz ist unter Beachtung der preisrechtlichen
Vorschriften ermittelt. Er gilt unabhängig von der Anzahl der abzurechnenden
Arbeitsstunden.
Zuschläge für Nacht-, Sonntags- und Feiertagsarbeit sind nicht in die Einheitspreise
einzukalkulieren. Stundenlohnarbeiten sind immer mit Arbeitskräften mit
der für die Arbeiten max. erforderlichen Qualifikation auszuführen, sofern entsprechendes
Personal unter Beachtung des Wirtschaftlichkeitsprinzips zur Verfügung
stehen.
Weiterhin ist § 15 der VOB Teil B zu beachten. Dem Angebot liegen folgende
Verrechnungssätze zu Grunde, und zwar:

#### Abschnitt 4.1 Stundenlohnarbeiten auf besonderen Nachweis

**4.1.10 Polier, Schachtmeister**
*** Stundenlohnarbeiten
Stunde(n) eines Poliers / Schachtmeisters / Obermonteurs für notwendige und untergeordnete Arbeiten inklusive Lohnnebenkosten auf gesondertem Nachweis nach Veranlassung durch die Bauleitung.
Menge: 8,000 h

**4.1.20 Facharbeiter**
*** Stundenlohnarbeiten
Stunde(n) eines Facharbeiters für notwendige und untergeordnete Arbeiten inklusive Lohnnebenkosten auf gesondertem Nachweis nach Veranlassung durch die Bauleitung.
Menge: 12,000 h

**4.1.30 Bauhelfer**
*** Stundenlohnarbeiten
Stunde(n) eines Bauhelfers für notwendige und untergeordnete Arbeiten inklusive Lohnnebenkosten auf gesondertem Nachweis nach Veranlassung durch die Bauleitung.
Menge: 16,000 h
